# GPW_ Feuerwehrgerätehaus Heide
Angebotsaufforderung (GAEB DA XML 3.2, DA83)
Projekt: GAEB 90
Währung: EUR
Auftraggeber: Jörg Lukat, 0
Erstellt mit: GAEB Toolbox V3.3 G90 R20220512/ GXML Toolbox V3.3 R20220512, GAEB 90 Import, 18.06.2026

## 1 LISTE DER FACHLICH BETEILIGTEN
Bauherr :
Stadt Bochum Feuerwehr
Brandwacht 1 _ 44797 Bochum
www.bochum.de

Bauherr (Projektleitung) :
Zentrale Dienste - Technisches Gebäudemanagement
Universitätsstr. 43-49 _ 44789 Bochum
www.bochum.de

Architekten :
Banz + Riecks Ingenieurgesellschaft mbH
Friederikastrasse 86 _ 44789 Bochum
www.banz-riecks.de

Tragwerksplanung :
Walter-Reif Ingenieurgesellschaft mbH
Charlottenburger Allee 60 _ 52068 Aachen
www.wr-ing.de

Prüfstatik :
Bauordnungsamt - Prüfabteilung für Baustatik 63 22-2
Hans-Böckler-Strasse 19 _ 44777 Bochum
www.bochum.de

TGA / ELT :
ISW Ingenieurgesellschaft GmbH
Wittener Str. 2 _  44789 Bochum
www.ingenieure-isw.de

Brandschutz :
Neumann Krex und Partner GmbH
Enster Strasse 5
www.nk-ing.de

Aussenanlagen :
wbp Landschaftsarchitekten
Nordring 49 _ 44787 Bochum
www.wbp.de

Schallschutz :
Balzen & Schön Beratende Ingenieure PartG mbB
Herner Str. 414 _ 44807 Bochum
www.balzen-schoen.de

Bodengutachten :
Consulting-Büro Frieg GmbH
Hasenwinkeler Strasse 147 _ 44879 Bochum
www.cbfr.de

Sigeko  :
Krätzig + Partner Ingenieurgesellschaft mbH
Buscheyplatz 9-17 _ 44801 Bochum
www.kup-ing.de

Vermessung :
Stadt Bochum
Technisches Rathaus _ 44777 Bochum
www.bochum.de

## 2 LEISTUNGSBESCHREIBUNG
Bauvorhaben:

Neubau Feuerwehrgerätehaus Heide (FWH), Bochum Wattenscheid
Märkische Strasse 11a _ 44866 Bochum

Bauherr:

Stadt Bochum _ Feuerwehr
Brandwacht 1 _ 44 894 Bochum

Generalplanung und Bauleitung:

Banz + Riecks Ingenieurgesellschaft mbH

Friederikastrasse 86 _ 44 789 Bochum

Frau Wilden Tel.: 0234 / 34190
email: wilden@banz-riecks.de

Bauherrenvertretung:

Stadt Bochum
Zentrale Dienste _ Technisches Gebäudemanagement

Universitätsstr. 43-49 _ 44789 Bochum

Frau Malinger Tel.: 0234 / 910-4312

email: jmalinger@bochum.de

## 3 ALLGEMEINE VORBEMERKUNGEN
1.0 Angaben zur Baumaßnahme

1.1 Baumassnahme

Die Stadt Bochum beabsichtigt an der Adresse Märkische Strasse 11a im
Ortsteil Bochum Wattenscheid die Errichtung des 'Feuerwehrgerätehauses
Heide (FWH) -  als Neubau.

Erschlossen wird das Baugrundstück über die Märkische Strasse,
Strassenverkehr, Individualverkehr. Entlang der Märkischen Strasse
verlaufen Fussgängerwege.

Der 2-geschossige Baukörper des Neubaus ist im rückwärtigen Teil des
Grundstückes positioniert. Vorgelagert mit direkter Verbindung an die
Märkische Strasse sind Zufahrten (Einsatz/- Rettungsspur und Fahrspur
Stellplätze) angeordnet.

1.2 Lage der Baustelle

Die Situation ist dem anliegenden Lageplan zu entnehmen. Das Grundstück
weist ein Geländeniveau von ca. 61,64 m ü. NN, gemessen am Schachtdeckel
119 in zentraler Lage auf dem Grundstück.

Dem Bietern wird empfohlen sich vor Angebotsabgabe über die
Örtlichkeiten zu informieren. Nachforderungen aufgrund der Nichtkenntnis
der vorhandenen Gegebenheiten können nicht abgeleitet werden.

1.3 Versorgungsanschlüsse

Aktuell sind keine Versorgungsanschlüsse vorhanden.

1.4 Baustelleneinrichtung / Schutzmaßnahmen

Lagermöglichkeiten sind auf dem Grundstück vorhanden, der genaue Platz
für Baustelleneinrichtung und Lagerung ist mit der Bauleitung
abzustimmen.

Das Baufeld/ Baugrundstück ist entsprechend der Leistungspositionen im
Rahmen der Baustelleneinrichtung AN Erd- und Rohbauarbeiten durch einen
Bauzaun gesichert.
Die laufende Unterhaltung des Bauzauns obliegt dem Auftragnehmer der
Erd- und Rohbauarbeiten.

Die Sicherung der jeweiligen Arbeitsbereiche auf dem Baugrundstück und
der Tätigkeitsbereiche in Verkehrsflächen gehört zur Leistung des AN.

Der Fahrzeugverkehr ist der Örtlichkeit anzugleichen.

Sämtliche Flächen der Baustelleneinrichtung und der Zuwege zur Baustelle
sind während der Bauzeit sauber zu halten und nach Abschluss der
Arbeiten in den ursprünglichen Zustand zu versetzen, Abfälle sind
täglich zu entfernen und fachgerecht zu entsorgen.

Der AN hat sein Werkzeug und Material selbstständig gegen Beschädigung
und Diebstahl zu schützen.

Die Gestellung von Hebezeugen und Maschinen für den Transport auf der
Baustelle und für die ordnungsgemäße Ausführung der Arbeiten des AN ist
in die Einheitspreise einzukalkulieren und wird nicht gesondert
vergütet. Dies gilt auch für notwendige zusätzliche
Hilfsgerüste/Arbeitsbühnen und Hilfskonstruktionen.

Auflagen, die durch die Baustellenverordnung gem. § 19 des
Arbeitsschutzgesetzes vom 07.08.1996 an den Auftragnehmer gestellt
werden, sind von diesem einzuhalten. Diese Tätigkeiten werden nicht
gesondert vergütet.

Hat der Bieter Bedenken gegen die im Leistungsverzeichnis beschriebene
Art der Ausführung, gegen vorgegebene Werkstoffe oder die beigefügten
Planungsunterlagen, so hat er diese spätestens bei der Angebotsabgabe
schriftlich mitzuteilen.

Liegen Masstoleranzen über den Vorgaben der Toleranznormen, ist die
Bauleitung des AG zu informieren.

Alle für die Abrechnung notwendigen Aufmaße sind gemeinsam mit einem
Vertreter des AG zu erstellen. Der AN hat den AG rechtzeitig über die
Erfordernis von Zwischenaufmaßen in Kenntnis zu setzen.
Für fertiggestellte Bereiche hat das Aufmaß unverzüglich zu erfolgen, so
dass die erforderlichen Feststellungen getroffen werden können.
Verspätete Feststellungen, die ganz oder teilweise nicht mehr
nachvollzogen werden können, wirken sich im Zweifel zu Lasten des
Auftragnehmers aus.

Der Bieter erklärt mit Abgabe des Angebotes, dass die
Ausschreibungsunterlagen einschl. der beigefügten Planunterlagen zu
einer einwandfreien Kalkulation ausreichen. Spätere Einwände in Bezug
auf Mehrforderungen können in diesem Zusammenhang nicht berücksichtigt
werden.

Der Ausschreibung, der Ausführung, dem Aufmaß und der Abrechnung liegt
die VOB, neueste Fassung und der aktuelle Stand der Technik zugrunde.

Die Anwesenheit eines verantwortlichen erfahrenen Vorarbeiters (Deutsch
Kenntnisse der Stufe C1 des Europäischen Referenzrahmen für Sprachen
(GER))  während der gesamten Ausführungszeit auf der Baustelle
gehört zur Leistung des AN und deren Nachunternehmer sowie die Teilnahme
an den wöchentlichen Baubesprechungen.

Das Einrichten und Abräumen der Baustelle werden nicht gesondert
vergütet, der Aufwand ist in die Einheitspositionen zur
Baustelleneinrichtung einzukalkulieren.

1.5 Besondere Hinweise zur Ausführung

Belästigungen durch Lärm und Staub sind auf das Minimum zu beschränken,
ggf. sind gesonderte Massnahmen erforderlich.

Eine kooperative Zusammenarbeit mit anderen Gewerken ist unbedingt
erforderlich.

1.6 Besondere Hinweise zu Ausführungszeiten

Der Auftragnehmer stellt sicher, dass er alle erforderlichen Arbeiten
durch Einsatz von qualifiziertem Personal in genügender Anzahl innerhalb
der vorgesehenen Ausführungszeit durchführen kann.
Die Arbeiten können von Montag bis Samstag in der Zeit von 7:00 bis
20:00 Uhr unter Einhaltung des Arbeitszeitgesetzes und weiterer
gesetzlicher Bestimmungen durchgeführt werden.

Der Auftragnehmer hat bei der Ausführung seiner Leistungen auf die
Arbeiten von Parallel- und Nachfolgegewerken Rücksicht zu nehmen.
Etwaige hieraus entstehende Arbeitsunterbrechungen während der
Bauausführung sind in den Einheitspreisen enthalten und gelten als
mitvergütet.
Ein Anspruch auf zusätzliche Vergütung oder Fristverlängerung besteht
nicht.
Die vertraglich vereinbarten Ausführungsfristen bleiben unberührt.

1.7 Besondere Hinweise zur Abrechnung

Alle aus den Forderungen und Angaben der v.g. Vorbemerkungen
entstehenden Kosten sind in die Einheitspreise des LVs einzurechnen,
eine gesonderte Vergütung erfolgt nur, wenn ausdrücklich darauf
hingewiesen wird.

Stundenlohnarbeiten werden nur anerkannt, wenn sie auf ausdrückliche
Anordnung des AG ausgeführt werden.
Die in den Pos. angegebenen Lohn- bzw. Entgeltgruppen dienen nur zur
Festlegung der erwarteten Qualifikation der Personen, die die
Stundenlohnarbeiten ausführen.
Der Nachweis über die angefallenen Stundenlohnarbeiten ist zu führen und
durch Tagelohnzettel, die dem AG spätestens am nächsten Arbeitstag zur
Bestätigung vorzulegen sind, zu erbringen.
Der Einheitspreis gilt unabhängig von der Anzahl der abzurechnenden
Stunden.

1.8 Brandschutz während der Bauzeit

Folgende Brandschutzmaßnahmen während der Bauzeit sind in die EP
einzukalkulieren:

Für brennbare Abfallstoffe sind auf der Baustelle nichtbrennbare
Container aufzustellen.

Bei feuergefährlichen Arbeiten, z.B.: Schweißen, Brennen, Schneiden,
sowie beim Umgang mit offener Flamme in Verbindung mit brennbaren
Baustoffen, sind Brandschutzposten einzuteilen.
Es sind geeignete Feuerlöschgeräte bereitzustellen.
Nach Beendigung der feuergefährlichen Arbeiten sind Nachkontrollen
durchzuführen. Auf die Unfallverhütungsvorschrift "Schweißen, Schneiden
und verwandte Arbeitsverfahren" (BGV D 1/BGV C 22) wird hingewiesen.

Erforderliche Fahr- und Bewegungsflächen für Feuerlösch- und
Rettungsfahrzeuge sind jederzeit freizuhalten. (siehe Brandschutzpläne
in den Anlagen zum LV)

Hinweis:
Die Feuerwehrzufahrt zum Nachbargrundstück ist zwingend zu jeder Zeit
freizuhalten (s. Baustelleneinrichtungsplan).

## 4 VORBEMERKUNG ABBRECHNUNG
Rechnungen sind aufgrund der schnelleren Bearbeitung parallel an
folgende Adressen zu liefern:

Erstschrift (Original in Papierform + Digital per E-Mail):
Generalplanungsbüro:
Banz + Riecks Ingenieurgesellschaft mbH
Friederikastrasse 86
44789 Bochum
www.banz-riecks.de

Rechnungskopie (Zweitschrift in Papierform):
Stadt Bochum
Zentrale Dienste
Technisches Gebäudemanagement
Frau Malinger
Universitätsstr. 43 - 49
44777 Bochum

Die Bauüberwachung ist bevollmächtigt Rechnungen entgegenzunehmen
und durch Stempel des Generalplaners den Eingang formell zu
dokumentieren.

Für den Beginn der Zahlungsfrist gilt der Posteingang der Rechnung.

Die Aufteilung der Rechnungsstellung soll gewährleisten, dass die
Bearbeitung der Rechnung innerhalb der in der VOB aufgeführten Fristen
erfolgt, da eine Parallelbearbeitung durchgeführt wird.
Voraussetzung hierfür ist allerdings die Prüffähigkeit und
Vollständigkeit der Rechnung. Rechnungen können im Übrigen nur
bearbeitet werden, wenn die vollständige Auftragsnummer aufgeführt ist.
Alle für die Abrechnung notwendigen Unterlagen (Lieferscheine,
Aufmaßblätter, Stundenlohnzettel, Entsorgungsnachweise) sind in
prüffähiger Form, DIN A4-Format einzureichen. Für die A-Konto-Zahlungen
bzw. Schlussrechnung muss ein gemeinsam vom AN und der Bauleitung
durchgeführtes Aufmaß erstellt werden. In Abstimmung mit der Bauleitung
kann evtl. auch auf Grundlage der Ausführungspläne abgerechnet werden.
Die Rechnungen müssen sich exakt auf die im LV genannten Positionen und
Ordnungszahlen beziehen und kumuliert aufgestellt sein.

Der Schlussrechnungen ist unaufgefordert eine Schlussdokumentation mit
sämtlichen verbauten Materialnachweise in Form von objektbezogenen
Lieferscheinen sowie U-Wert Berechnungen digital beizufügen.

Falls zum Verfahren Fragen auftreten, sind diese ausschließlich über die
Kommunikationsebene der Vergabeplattform einzureichen. Ihre Fragen und
die Antworten der Stadt Bochum werden ausschließlich über die
Kommunikationsebene allen interessierten Bewerbern/Bietern zur Verfügung
gestellt. Die Fragesteller/Wettbewerbsteilnehmer bleiben dabei anonym.

## 5 ZV zusätzliche Projektvortexte
Dieser Leistungsbeschreibung liegt die VOB mit ihren zugrunde
  VOB/B DIN 1961 Allgemeine Vertragsbedingungen für die Ausführung von
Bauleistungen
  VOB/C DIN 18 299 Allgemeine Regelungen für Bauarbeiten jeder Art
(aktuelle Fassung)

Es gelten folgende Normen, Vorschriften und Merkblätter:
  DIN 18 202 Toleranzen am Bau
  DIN 4102-1 sowie DIN EN 135011 (Brandverhalten von Baustoffen und
Bauteilen)
  die jeweils gültige Landesbauordnung (LBO)

  DGUV Vorschriten (Unfallverhütung)

  die jeweils gütligen abfallrechtlichen Bestimmungen (z. B. KrWG, AVV)

  BFS - Merkblätter des Bundesausschusses Farbe und Sachwertschutz

Sofern in der Leistungsbeschreibung nichta anderes ausdrücklich
festgelegt ist, sind alle Preise für die vollständige Ausführung der
Leistungen zu kalkulieren und einzutragen.
Dies umfasst insbesondere die Lieferung sämtlicher Stoffe und
Materialien, deren Lagerung einschließlich erforderlichem Wetterschutz
sowie alle erforderlichen Nebenleistungen.
Hierzu gehören insbesondere auch:
  Schutzmaßnahmen für angrenzende Bauteile und Einrichtungen (z. B.
Abkleben),
  Massnahmen zum Schutz der eigenen und fremder Leistungen vor
Witterungseinflüssen
  das Herstellen und Anbringen von Mustern in ausreichend großer
beurteilungsfähiger Ausführung.

Die Anlieferung sämtlicher zur Ausführungen vorgesehenen Werkstoffe und
Materialien hat grundsätzlich in der Originalverpackung des Herstellers
zu erfolgen. Die Verarbeitungsrichtlinien und technischen Vorgaben der
jeweiligen Hersteller sind einzuhalten.
Bei Systemaufbauten dürfen ausschließlich aufeinander abgestimmte
Systemkomponenten eines Herstellers verwendet werden, sofern nicht
ausdrücklich etwas anderes zugelassen ist.

Eine Ortsbesichtigung des Objektes vor Angebotsabgabe wird empfohlen.

Sind erkennbare Mängel am Untergrund oder an den Vorleistungen vorhanden
oder ist mit Schäden an der ausgeführten Leistung zu rechnen, so hat der
Auftragnehmer gemäß § 4 Abs. 3 VOB/B seine Bedenken unverzüglich
schriftlich beim Auftraggeber anzumelden.

Die Leistungsbeschreibung dient der Ermittlung der Einheitspreise.
Erkennt der Bieter Unklarheiten, Widersprüche oder dass die Leistung
nicht vollständig beschrieben ist, so hat er dies dem Auftraggeber vor
Angebotsabgabe schriftlich mitzuteilen.
Behördliche Forderungen und  Auflagen, die nicht gesondert beschrieben
sind, sind in die Preise einzuklakulieren, sofern diese für die
Ausführung der Leistungen erforderlich sind.

## 6 ZTV Baustelleneinrichtungzusätzliche technische Projektvortexte
1.
In die Baustelleinrichtung sind, wo erforderlich, wie z.B. bei Bauzaun
etc. die Kosten für Unterhalt mit einzukalkulieren.

2.
Im Rahmen der Baustelleneinrichtung sind Flächen für andere, am Bau
Beteiligte Auftragnehmer freizuhalten.
Die Abstimmung erfolgt anhand des begleitenden
Baustelleneinrichtungsplans.

3.
Toiletten und Waschanlage des AN Rohbau werden auch weiteren mit der
Durchführung des Bauvorhabens beauftragten Auftragnehmern kostenlos zu
Verfügung gestellt.

4.
Die Ausführungsfrist wird entsprechend verlängert, wenn einer für die
auszuführenden Leistungen anzusetzenden klimatischen Grenzwerte
überschritten wird und dies zur Unterbrechung der Arbeiten zwingt.

5.
Das Umsetzen der Baustelleneinrichtung im Zuge des Arbeitsfortschritts
ist in die entsprechenden EPs einzukalkulieren.

6.
Zur Festlegung der notwendigen Verkehrssicherungsmassnahmen wurde mit
Krätzig und Partner als beauftragtem SiGeKo festgehalten :

Baustellenzufahrt erfolgt über die öffentliche Verkehrsfläche und den
Gehweg.

Die Verkehrssicherungsmaßnahmen sind zu planen, im
Baustelleneinrichtungsplan darzustellen und mit den beteiligten
Fachbehörden abschliessend abzustimmen.
Die sich hieraus ergebenden Festlegungen sind bindende
Ausführungsvorgabe der beteiligten Auftragnehmer.

Die Baustellenzufahrt - ist in süd-westlicher Richtung im Bereich der
späteren Hofzufahrt/ Stellplatzanlage vorgesehen.

Eine Kreuzung der Baustellenzufahrt mit dem Gehweg wird daher
unvermeidlich.

Hinweis:
Die Feuerwehrzufahrt zum Nachbargrundstück ist zwingend zu jeder Zeit
freizuhalten (s. Baustelleneinrichtungsplan).

## 7 ZTV Baustellenordnung
1 Vorbemerkung
Für die nachfolgend ausgeschriebene Baumaßnahme wird nachstehende
Baustellenordnung vereinbart. Ergänzend  gelten die projektspezifische
Baustellenordnung sowie der jeweils aktuelle Leitfaden für Fremdfirmen
des AG. Die Baustellenordung dient der Gewährleistung eines
störungsfreien Bauablaufs sowie der Sicherheit von Beschäftigten,
Anlagen und Einrichtungen. Sie enthält Regeln zur Organisation,
Koordination und Überwachung des Baustellenbetriebs sowie Vorgaben zur
Arbeitssicherheit.
Jeder AN ist verpflichtet sein Personal über den Inhalt der
Baustellenordnung und des Leitfadens zu unterrichten. Die Einhaltung
dieser Regelungen ist Bestandteil der vertraglichen Leistung.

2 Allgemeines
Das Personal des ANs hat den Anweisungen des AG Folge zu leisten. Bei
ungerechtfertigter Verweigerung ist der AG berechtigt, die
erforderlichen Maßnahmen auf Kosten des ANs zu veranlassen.
Der AG ist berechtigt, bei offensichtlicher Missachtung von
Arbeitschutz- und Unfallverhütungsvorschriften oder bei bestehenden
Unfallgefahren die Arbeiten unverzüglich einstellen zulassen. Die
Unterbrechung dauert so lange an, bis die Gefahrenquelle beseitigt ist.
Die daraus entstehenden Kosten und Folgen trägt der verursachende AN.
Der vereinbarte Fertigstellungstermin bleibt hiervon unberührt.

Der AN darf seine Arbeiten auf dem Baustellengelände erst nach Erteilung
einer entsprechenden Friagebe (z. B. Arbeitserlaubnis) durch den AG
aufnehmen. Die im Rahmen dieser Freigaben erteilten Auflagen,
insbesondere hinsichtlich der Arbeiter Arbeitssicherheit, sind
einzuhalten.
Den Beschäftigten des ANs ist ausschließlich der Aufenthalt in den ihnen
vom AG zugewiesenen Bereichen gestattet. Der Zugang zu anderen Bereichen
des Gebäudes oder des zugehörigen Geländes ist unzulässig.
Die Bauleitung ist berechtigt, Personen, die gegen die Baustellenordnung
verstoßen, nach vorheriger Abmahnung der Baustelle zu verweisen.

3 Verantwortung des ANs
Der AN hat die BEstimmungen des Arbeitsschutzgesetzes sowie die
geltenden Arbeitsschutz- und Unfallverhütungsvorschriften in der jeweils
aktuellen Fassung einzuhalten.
Das von ihm eingesetzte Personal ist entsprechend den für den jeweiligen
Arbeitsbereichgeltenden Vorschriften zu unterweisen.
Arbeitsunfälle sind, unabhängig von internen sowie gesetzlich
vorgeschriebenen Meldepflichten, dem AG unverzüglich anzuzeigen.

4 Persönliche Schutzausrüstung
Der AN hat seinem Personal für alle auszuführenden die notwendigen
Schutzausrüstungen bereitzustellen. Er hat dafür zu sorgen, dass seine
Mitarbeiter die Schutzausrüstungen nutzen.
Auf der Baustelle besteht grundsätzlich Schutzhelm- und
Sicherheitsschuhpflicht. Der AN ist dafür verantwortlich, dass der
Bereich seiner Bau- und Montagestelle auch bei vorübergehender
Abwesenheit des Personals ordnungsgemäß gesichert ist und keine Unfall-
oder Gefährdungssituationen entstehen.

5 Technische Sicherheit von Arbeitsmitteln
Die verwendeten Arbeitsmittel, wie z. B. Gerüste, Bauaufzüge,
Arbeitsbühnen, Krane, elektrische Anlagen und Geräte sowie vergleichbare
Einrichtungen, müssen den geltenden gesetzlichen Bestimmungen, den
einschlägigen Arbeitsschutz- und Unfallverhütungsvorschriften sowie den
allgemein anerkannten Regeln der Technik entsprechen.
Die vorgeschriebenen Prüfungen durch Sachkundige und Sachverständige
sind vom AN rechtzeitig durchführen zu lassen. Die entsprechenden
Prüfprotokolle sowie sämtliche sonstigen erforderlichen Nachweise sind
auf der Baustellen vorzuhalten und auf Verlangen vorzulegen.

6 Hebezeuge und Montagefahrzeuge
Bei der Verwendung von mobilen Hebezeugen ist der AN für ordnungsgemäße
Bedienung sowie die erforderlichen Schutzmaßnahmen verantwortlich. Dies
gilt gleichermassen für die eingesetzen Anschlagmittel.
Es dürfen ausschliesslich für den jeweiligen Einsatzzweck geeignete,
zugelassene und sicherheitstechnisch einwandfreie Lastaufnahme- und
Anschlagmittel verwendet werden.

7 Absturzsicherungen
Gerüste sind nach den geltenden gesetzlichen Bestimmungen, technischen
Regeln sowie den einschlägigen Normen (z. B. DIN EN 12811) zu errichten.

Der Gerüsthersteller hat die ordnungsgemässe Erstellung durch das
Anbringen einer Gerüstkennzeichnungen zu dokumentieren. Aus dieser
müssen insbesondere die zulässige Belastungsklasse, die Gerüstgruppe
sowie die Freigabe zur Nutzung hervorgehen.
Für die standsichere und betriebssichere Herstellung sowie den
ordnungsgemässen Aufbau der Gerüsten ist die asuführende Fachfirma
verantwortlich. Für den ordnungsgemässen Gebrauch und die Erhaltung des
Gerüsts ist der jeweilige Nutzer verantwortlich.
Absturzsicherungen dürfen ohne Zustimmung der Bauleitung nicht entfernt
oder außer Kraft gesetzt werden.
Die Nutzung darf erst nach erfolgter Freigabe durch den Gerüsthersteller
erfolgen. Zusätzlich ist die Zustimmung der Bauleitung bzw. des SiGeKo
einzuholen.

8 Arbeiten in mehreren Ebenen
Bei Montagearbeiten ist das zeitgleiche Übereinanderarbeiten mehrer
Beschäftigter grundsätzlich auszuschließen.
Ist dies aus technischen oder organisatorischen Gründen nicht möglich,
sind geeignete Maßnahmen zur Sicherung der Gefahrenbereiche vorzusehen,
insbesondere durch Absperrungen, Abdeckungen oder vergleichbare
Schutzmassnahmen.

9 Elektrosicherheit/Baustromversorgung
Elektroarbeiten dürfen ausschliesslich von fachkundigen und entsprechend
qualifizierten Personen ausgeführt werden.
Es dürfen nur zugelassene sowie nach den geltenden Arbeitsschutz- und
Unfallverhütungsvorschriften geprüfte elektrische Betriebsmittel und
Geräten verwendet werden.
Ab der Hauptverteilung sind die für die Ausführung der Leistungen des
ANs erforderlichen Unterverteilungen vom AN bereitzustellen.

10 Baustellenbeleuchtung
Der AN hat im Rahmen seiner Leistungen die für die Ausführung
erforderliche Arbeitsplatzbeleuchtung in allen Arbeitsbereichen
bereitzustellen.

11 Brand- und Explosionsschutz
Arbeiten in und an genutzten oder bewohnten Gebäuden sind mit einer
erhöhten Brandgefahr sowie einer erhöhten Gefährdung für Nutzer und
Bewohner verbunden.
Aus diesem Grund sind alle Gerüstlagen arbeitstäglich von Materialresten
zu reinigen. Brennbare Materialien, insbesondere Polystyrol-Dämmstoffe,
dürfen auf Gerüsten nur in solchen Mengen gelagert werden, wie sie
innerhalb der folgenden zwei Stunden verarbeitet werden sollen.
Jeder AN hat im Rahmen seines Verantwortungsbereiches sicherzustellen,
dass Brandgefahren vermieden werden. Bei Arbeiten mit erhöhter
Brandgefahr sind geeignete Maßnahmen zur Brandverhütung und
Brandbekämpfung zu treffen.
Der AN hat erforderliche Erlaubnisscheine (z. B. für Schweiß-, Trenn-
oder Schleifarbeiten) eigenverantwortlich vor Beginn der Arbeiten beim
beim zuständigen Gebäudeverantwortlichen bzw. AN einzuholen. Bei
bestehender Brand- und Explosionsgefahr ist zusätzlich eine
entsprechende Freigabe (z. B. Schweißerlaubnis) beim AG einzuholen.
Gasflaschen sind durch geeignete Maßnahmen gegen Umstürzen zu sichern
und vor unzulässigen Wärme- und Sonneneinflüssen zu schützen. Die
Abstellorte für größere Mengen sind vorab mit dem AG abzustimmen.
Die Lagerung von Flüssiggas in Bereichen unter Erdlgleiche ist
unzulässig.

12 Verkehrswege
Sämtliche Flucht- und Rettungswege sind vom AN jederzeit freizuhalten.

13 Sozialeinrichtungen
Waschräume und Toiletten sind sauber zu halten. Sie werden bauseits
durch den Auftragnehmer Erd- und Rohbauarbeiten im Rahmen der
Baustelleneinrichtung bereitgestellt, unterhalten und regelmässig zu
gereinigt.

14 Fernsprechstelle
Es ist sicherzustellen, dass bei der örtlichen Bauleitung jederzeit eine
Kommunikationsmöglichkeit mit Notruffunktion (z. B. Telefon) zur
Verfügung steht.

15 Umgang mit Gefahrstoffen
Beabsichtigt der AN den Einsatz oder Umgang mit Gefahrstoffen im Sinne
der Gefahrenstoffverordnung (GefStoffV) sowie drn Technischen Regeln für
Gefahrenstoffe (TGRS), hat er vor Aufnahme der Arbeiten folgende
Nachweise schriftlich zu erbringen:

  den erforderlichen Sachkundenachweis,
  die Anzeige des beabsichtigten Umgangs mit dem jeweiligen Gefahrstoff,

  das Vorhandensein einer entsprechenden Betriebsanweisung gem. den
Vorschriften der GefStoffV,
  das Vorhandensein aktueller EU-Sicherheitsdatenblätter.

16 Abfallbeseitigung und Sauberkeit auf der Baustelle
Es ist sicherzustellen, dass der öffentliche Straßenverkehr durch
Verschmutzungen oder sonstige baustellenbedingte Einflüsse nicht
beeinträchtigt wird.
Abfallbeseitigung auf der Baustelle erfolgt nach dem Verursacherprinzip.
Während der gesamten Bauzeit ist eine saubere Baustelle zu
gewährleisten, die den geltenden Unfallverhütungsvorschriften
entspricht.
Anfallender Bauschutt ist unverzüglich in die dafür vorgesehenen
Schuttcontainer einzubringen.
Verpackungsmaterialien, leere Gebinde und vergleichbare Abfälle sind
durch den jeweiligen AN unmittelbar nach Anfall zu sammeln und täglich
eigenverantwortlich von der Baustelle zu entfernen und ordungsgemäß zu
entsorgen.
Schuttcontainer sind regelmäßig zu entleeren.
Es ist insbesondere darauf zu achten, dass durch Schutt, Staub oder
sonstige Verschmutzungen nachfolgende Gewerke in ihrer Ausführung und
Qualität nicht beeinträchtigt werden.
Bei Nichteinhaltung dieser Anforderungen behält sich die Bauleitung nach
Setzung einer angemessenen Frist das Recht vor, ohne weitere Ankündigung
eine Ersatzvornahme auf Kosten des AN durchzuführen.

17 Alkoholverbot auf der Baustelle
Im Bereich der Baustelle sowie auf dem gesamten Betriebsgelände gilt
absolutes Alkoholverbot. Werden Beschäftigte während der Arbeitszeit
alkoholisiert angetroffen, behält sich der AG das Recht vor, die
betreffenden Personen ohne vorherige Abmahnung unverzüglich von der
Baustelle zu verweisen.

18 Koordination und Überwachung der Arbeitssicherheit
Auf Grundlage der Baustellenverordnung (BAustellV) wird ein Sicherheits-
und Gesundheitsschutzkoordinator (SiGeKo) eingesetzt.
Dieser überwacht die Einhaltung der Baustellenordnung sowie der
geltenden Arbeitsschutz- und Unfallverhütungsvorschriften und greift bei
erkennbaren Gefährdungen oder sicherheitswidrigen Zuständen unverzüglich
ein.
Die Tätigkeit des SiGeKo entbindet den AN nicht von seiner eigenen
Verantwortung für die Einhaltung sämtlicher Arbeitsschutz- und
Unfallverhütungsvorschriften.

19 Sonstiges
Vor Beginn der Arbeiten ist sicherzustellen, dass die vorliegende
Baustellenordnung allen eingesetzten Mitarbeitern nachweislich zur
Kenntnis gebracht wird.
Die Baustellenordnung tritt mit Beginn der Bauarbeiten mit sofortiger
Wirkung in Kraft.

## 8 ZTV Dachabdichtungsarbeiten/ Abdichtung erdberührter Bauteilezusätzliche technische Vertragsbedingungen
1.
Dem Leistungsbeschrieb liegen insbesondere folgende Regelwerke in der
jeweils gütligen Fassung zugrunde:

DIN 18 531 Abdichtung von Dächern sowie von Balkonen, Loggien und
Laubengängen
DIN 18 533 Abdichtung von erdberühren Bauteilen

sowie

die Fachregel für Abdichtungen - Flachdachrichtlinie des ZVDH

Für die Planung und Ausführung der Flachdachabdichtung ist insbesondere
die Flachdachrichtlinie maßgeben.

2.
Art der Abdichtungsarbeiten:
Zur Ausführung kommen Abdichtungen an erdberührten Bauteilen gemäß DIN
18533 in der jeweils gültigen Fassung.
Diese umfassen insbesondere:

  Horizontale Abdichtungen gegen kapillar aufsteigende Feuchtigkeit in
und unter Wänden,
  Abdichtungen unter Bodenplatten gegen Bodenfeuchte und/oder nicht
drückendes Wasser (Lastfall W1-E),
  Vertikale Abdichtungen von Außenwänden gegen seitlich eindringende
Feuchtigkeit, abhängig vom Lastfall (z. B. W1-E oder W2-E),

einschließlich aller erforderlichen Anschlüsse, Übergänge und
Detailausbildungen.

Die konkrete Ausführung hat in Abhängigkeit der vorliegenden
Wasserbeanspruchungsklasse gemäß DIN 18533 zu erfolgen.

## 9 ZTV ATV 18338 _ ATV DIN 18339 _ ATV DIN 18334
Zusätzliche Technische Vertragsbedingungen für Dachdeckungs- und
Klempnerarbeiten:

Die in den Zusätzlichen Technischen Vertragsbedingungen aufgeführten
Anforderungen sind verbindlicher Bestandteil der asugeschriebenen
Leistungen und gelten als Leistungsbeschreibung für sämtliche Positionen
des Leistungsverzeichnisses, soweit im Einzelfall nicht anderes
angegeben ist.

Die hieraus resultierenden Anforderungen und Nebenleistungen sind
vollständig in die Einheitspreise einzukalkulieren; eine gesonderte
Vergütung erfolgt nicht.
Den Leistungen liegt die VOB/C, insbesondere DIN 18 299 "Allgemeine
Regelungen für Bauarbeiten jeder Art" in der jeweils gültigen Fassung
zugrunde, soweit in der Leistsungsbeschreibung keine abweichende
Regelung getroffen wird.

1. Allgemeine Regelungen
 ATV / VOB / C

Für die Ausführung der Leistungen gelten:

ATV DIN 18338 Dachdeckungs- und Dachabdichtungsarbeiten

in der jeweils gültigen Fassung.

Mitgeltende Normen und Regelwerke

Allgemeine bauphysikalische Anforderungen
  DIN 4102 _ Brandverhalten von Baustoffen und Bauteilen
  DIN 4108 - 3 _ Wärmeschutz und Energieeinsparung in Gebäuden Teil 3:
Klimabedingter Feuchteschutz
  DIN 4109 _ Schallschutz im Hochbau

Abdichtungnormen
  DIN 18531 (Alle Teile) _ Abdichtungen von Dächern, loggien und
Labeungängen
insbesondere:
  Teil 1: Begriffe, Anforderungen, Planungsgrundsätze
  Teil 2: Stoffe
  Teil 3: Planung und Ausführung
  DIN 13707 _ Abdichtungsbahnen - Bitumenbahnen mit Trägereinlage für
Dachabdichtungen Definition und Eigenschaften

Technische Regeln und Fachregeln
  Technische Regeln des Industrieverbandes Bitumen-Dach und
Dichtungsbahnen e.V. (vdd) - Planung und Ausführung von Abdichtungen mit
Bitumen- und Polymerbitumenbahnen

Brandschutzrichtilinien (VdS)
  VdS 2008 _ Feuergefährliche Arbeiten
  VdS 2021 _ Brandschutz bei Bauarbeiten
  VdS 2216 _ Brandschutzmassnahmen für Dächer

Fachregeln des Dachdeckerhandwerks (ZVDH) in jeweils gültiger Fassung
  Fachregeln für Abdichtungen _ Flachdachrichtlinie
  Fachregel für Metallarbeiten im Dachdeckerhandwerk

ZVDH - Merkblätter in jeweils gültiger Fassung
  Wärmeschutz bei Dach und Wand
  Unterdächer, Unterdeckungen und Unterspannungen
  Einbauteile bei Dachdeckungen

1. Allgemeines
Für die Ausführung der Leistungen gelten:

ATV DIN 18339  Klempnerarbeiten

in der jeweils gültigen Fassung.

2. Mitgeltende Normen und Regelwerke

Holzbau / Unterkonstruktion (soweit relevant)
  DIN 68365 _ Schnittholz für Zimmerarbeiten _ Sortierung nach Aussehen
_ Nadelholz
  DIN 68800 - 3 _ Holzschutz vorbeugender chemischer Holzschutz

Fachregeln und technische Regelwerke
  Fachregel für Metallarbeiten im Dachdeckerhandwerk (Zentralverband des
Deutschen Dachdeckerhandwerks - ZVDH)
  Richtlinien für die Ausführung von Klempnerarbeiten an Dach und
Fassade (Klempnerfachregeln - Zentralverband Sanitär Heizung Klima,
ZVSHK)
  "Titanzink im Bauwesen"  _ Zinkberatung Ingenieurdienste GmbH
Düsseldorf

3. Allgemeine Ausführungsanforderungen

  Es gelten zusätzlich die Verlege- und Verarbeitungsvorschriften der
Hersteller in der jeweils gültigen Fassung.
  Die bauaufsichtlichen Zulassungen der eingesetzten Produkte sind zu
beachten.
  Die Ausführungs- und Detailplanungen des Architekten ist verbindlich
einzuhalten.

4. Leistungsumfang / Nebenleistungen

In die Einheitspreise sind einzukalkulieren:
  die vollständige Baustelleneinrichtung für das Gewerk,
  sämtliche Nebenleistungen, auch wenn diese nicht gesondert beschrieben
sind,
  die fachgerechte Herstellung aller
  An- und Abschlüsse
  Übergänge
  Einfassungen und Verwahrungen
 einschließlich aller erforderlichen Befestigungs- und Kleinteile,
 in betriebsfertigem Zustand

Ein Baukran wird nicht vom Auftraggeber gestellt

5. Material- und Ausführungsanforderungen

  Die verwendeten Befestigungsmittel müssen dem Stand der Technik
entsprechen sowie nach Herstellervorgaben und ggf. bauaufsichtlicher
Zulassung montiert werden.
  Bei der Verwendung von Stahlprofilen sind die einschlägigen Normen
sowie ein ausreichender Korrosionsschutz zu berücksichtigen.
  Es sind ausschließlich aufeinander abgestimmte Systemkomponenten zu
verwenden.

6. Qualifikation und Ausführung

der Auftragnehmer hat:
  die Arbeiten entsprechend den Verlege- und Verarbeitungsvorschriften
der Hersteller auszuführen,
  bei Auftragserteilung nachzuweisen, dass er in der Verarbeitung der
vorgesehenen Materialien geschult ist,
  sicherzustellen, dass ausschließlich fachlich qualifiziertes Personal
eingesetzt wird.

Für diese Leistungsbeschreibung gelten zusätzlich folgende Normen und
Regelwerke in der jeweils gültigen Fassung:

  DIN EN 1991 (Eurocode 1) _ Einwirkungen auf Tragwerke
  DIN EN 13162 ff. _ Wärmedämmstoffe für Gebäude
  DIN 18531 _ Abdichtung von Dächern sowie Balkonen, Loggien und
Laubengängen
  DIN 18533 _ Abdichtung von erdberührten Bauteilen
  DIN 68800 _ Holzschutz

ATV DIN 18334  Zimmer- und Holzbauarbeiten

Für die Ausführung der Leistungen gelten:
  DIN 18334 _ Zimmer- und Holzbauarbeiten in der jeweils gültigen
Fassung.

## 10 ZTV Zimmer und Holzbauarbeiten, zusätzliche technische Projektvortexte
01. Grundlage
Allgemeinen Technischen Vertragsbedingungen (ATV) nach VOB/C DIN 18334
 Zimmer- und Holzbauarbeiten  sowie den Allgemeinen Vertragsbedingungen
nach VOB/B.
Das Gebäude wird als beheiztes Gebäude genutzt und ist der
Nutzungsklasse 1 nach DIN EN 1995-1-1 zuzuordnen.

02. Leistungsumfang
Herstellen, liefern, aufstellen und montieren einschließlich
erforderlicher Hilfskonstruktionen.
Sämtliche Verbindungsmittel sind laut beiliegenden Konstruktionsplänen
mit in die Preise einzukalkulieren und werden nicht gesondert vergütet.
Alle Oberfläche sind gehobelt, bzw mit beschriebener
Oberflächenbehandlung einzubauen, Kanten sind zu fasen.
Schrauben und Nägel sind oberflächenbündig zu verbauen.
Oberflächenbehandlung gemäss DIN 18 800.

Während der Bauzeit ist die Konstruktion gegen Witterungseinflüsse zu
schützen diese Leistungen sind in die Preise einzukalkulieren und werden
nicht gesondert vergütet.

Mörtelbettungen aus schwindarmen Mörtel zur Aufnahme von Ankerplatten
sind, falls nicht gesondert beschrieben, durch den Auftragnehmer
herzustellen und in die Einheitspreise einzukalkulieren.

03. Werkstoffe
  Bauschnittholz (Fichte / Tanne) als Konstruktionsholz für den nicht
sichtbaren Bereich (KVH - NsI) C 24
  Brettsperrholz (CLT) gemäß DIN EN 16351

  Brettschichtholz gemäß DIN EN 14080 bzw. DIN 1052, DIN 20000-3
  OSB - Platten (Oriented Strand Board) OSB/3, OSB/4 gemäß DIN EN 300
  Holzfaserdämmplatten (Holzfaserweichplatten) gemäß DIN EN 13171 und
DIN 4108-10

04. Ausführung

Grundlage des Angebots sind die Konstruktionspläne des Tragwerksplaners
sowie die Ausführungspläne des Architekten.
Es bleibt dem Auftragnehmer überlassen, einzelne Teile
vorzuelementieren, die Elementteilungen sind mit der Planung
abzustimmen.
Eventuell erforderliche Montageabstützungen und deren statische
Auslegung sind Leistung des AN und werden nicht gesondert vergütet.

Auf eine luftdichte Ausbildung des gesamten Gebäudes ist zu achten.
Der Auftragnehmer hat die luftdichte Ausführung gemäss DIN 4108 T 7 im
Bereich der seinerseits gelieferten und montierten Bauteile zu
gewährleisten,
Im Bereich der Übergänge zu den Vorgewerken (z.B. StB-Massivbau) sind
die Leistungen gem. den Beschreibungen der betreffenden LV-Positionen zu
kalkulieren und umzusetzen.
Die Umsetzung des Luftdichtungskonzeptes gemäss DIN 4108 T 7 ist
Vertragsbestandteil.

Alle Hölzer sind von anschließenden StB - Massivbauteilen durch
geeingente Abdichtungslagen gegen aufsteigende Feuchtigkeit zu trennen.

Masstoleranzen für Vollholz und Brettschichtholz gemäss DIN EN 336: 2003
- 09 gelten als vereinbart.

Vorraussetzung für die Angebotsabgabe / Wertung ist der Nachweis zur
Zertifizierung zur Erstellung geschlossener Dach - und Wandelemente.

Maßnahmen zum Holzschutz
- Konstruktiver Holzschutz ist vorrangig umzusetzen.
- Chemischer Holzschutz nur bei nachgewiesener Notwendigkeit und mit
Zustimmung des Auftraggebers.
- Lagerung der Holzprodukte vor Einbau muss trocken, belüftet und
geschützt erfolgen.

Die temporäre Abdeckung der Holzbauteile während der Bauphase ist zu
gewährleisten sodass eine Durchfeuchtung oder Erhöhung des
Feuchtegehaltes im Holz verhindert wird.
Horizontale Flächen Fensterbrüstungen, Wandköpfe, Decken etc. sind mit
hierfür geeigneten Dichtbahnen vor Auffeuchtung/ Wasser zu schützen.

Die Bestimmungen der jeweiligen bauaufsichtlichen Zulassungen sind zu
beachten.
Beachte, Abdichtungen. Folien etc. sind nicht dargestellt.

Gemäss Brandschutzkonzept sind alle tragenden und aussteifenden Stützen,
Wände und Decken mit der Brandschutzkassifikation F30 B/ R30
herzustellen.
An die Baustoffe der Bedachung des Gebäudes wird die Anforderung
entsprechend § 35 (1) der BauO NRW widerstandsfähig gegen Flugfeuer und
strahlende Wärme (harte Bedachung gemäß DIN 4102) gestellt.

Ergänzende Anforderungen gemäss Hinweise Holzbau auf Plandarstellung
Holzkonstruktionsplanung WRI (Walter + Reif Ingenieurgesellschaft).

Sämtliche nicht dargestellten Anschlüsse. konstr . Verbindungen sind
zimmermannsmässig in Abstimmung mit der Planung auszuführen.
Auf zug- und druckfeste Ausführung ist zu achten.

Die Anforderungen der DIN 18800 - Teil 7 bezgl . der
Schweisseignungsnachweise sind zu beachten.

Alle in den Holzkonstruktionsplänen nicht dargestellten Holzwände sind
sinngemäss herzustellen.
Bedingt durch die sehr niedrige Holzfeuchte nach der Fertigung sind die
OSB -Platten ggf. vor dem Einbau zu klimatisieren.
Die temporäre Abdeckung der Holzbauteile ist zu gewährleisten. so das
eine Durchfeuchtung oder Erhöhung des Feuchtegehaltes im Holz verhindert
wird.

Es dürfen nur zugelassene Baustoffe verwendet werden.

Die Bestimmungen der jeweiligen bauaufsichtlichen Zulassungen sind zu
beachten.
Beachte, Abdichtungen. Folien etc. sind nicht dargestellt.

In besonderen Fällen ist die Planung/ Tragwerksplanung zu kontaktieren.
Durchbrüche sind den Ausführungsplänen/ Tragwerksplänen im Abgleich mit
den Planunterlagen des Haustechnikers zu entnehmen.
Pfetten dürfen nicht durchtrennt oder im Querschnitt verringert werden !

Sämtliche nicht dargestellten Anschlüsse. konstr . Verbindungen u.a.
müssen zimmermannsmässig ausgeführt werden. ( Die DIN 18334 ist zu
beachten )
Auf zug- und druckfeste Ausführung ist zu achten.

Alle Hölzer im nicht sichtbaren und im Aussenbereich sind gemäss DIN
68800 2/2012 frei von chemischen Holzschutzmaßnahmen zu schützen !

Alle Hölzer sind durch geeignete Trennlage vom Beton zu trennen !

Für alle Einbauteile sind die Zulassungen und Einbauvorschriften der
entsprechenden Firmen zu beachten !

Die Örtlichkeiten sind vor der Ausführung einzusehen !

Die statischen Nachweise beziehen sich auf den Endzustand.
Eventuell auftretende Bauzustände sind nicht Gegenstand der Berechnung.
Falls wahrend des Bauablaufs Änderungen vorgenommen werden, welche die
hier festgelegten Angaben berühren, muss in jedem Fall der Aufsteller
frühzeitig benachrichtigt werden.

Alle Masse sind vor der Ausführung vom Unternehmer auf der Baustelle
verantwortlich zu prüfen.
Unstimmigkeiten müssen sofort der Bauleitung gemeldet werden.
Für alle Einbauteile sind die Zulassungen und Einbauvorschriften der
entsprechenden Firmen zu
beachten.

Wärmeschutz / EnEV
Es ist darauf zu achten. dass alle Wärmebrücken nach DIN 4108 Beiblatt 2
( 03/2006 ) ausgeführt werden.

Brandschutz
Das Brandschutzkonzept vom Ing.- Büro Neumann, Krex & Partner ist zu
beachten.

Schallschutz
Für den Schallschutz sind die Ausführungsbeispiele der DIN 4109 Beiblatt
1 und A1 sowie der Schallschutznachweis des Ing.- Büros Schön zu
beachten.

Stahlbau
Die Vorgaben der Tragwerksplanung für die Erstellung der
Stahleinbauteile und die  erforderliche Schweisseignung sind zu
beachten, der entsprechende Nachweis ist mit Übergabe der
Werkstattplanung zu übergeben.

## 11 PLANUNTERLAGEN + ANLAGEN LV
Dem Leistungsverzeichnis werden als Ergänzung zum Ausschreibungstext
folgende Planunterlagen + Anlagen beigelegt.

Lageplan
amtl. Lageplan  1 Seite / pdf

Planunterlagen B+R:
Grundriss Gründung  1 Seite / pdf
Grundriss Erdgeschoss  1 Seite / pdf
Grundriss Obergeschoss  1 Seite / pdf
Grundriss Dachaufsicht  1 Seite / pdf
Schnitte  3 Seiten / pdf
Ansichten  2 Seiten / pdf
Baustelleneinrichtungsplan  1 Seite / pdf

Planunterlagen ISW:
Photovoltaikanlage  1 Seite / pdf
Blitzschutzanlage  1 Seite / pdf

Unterlagen Neumann, Krex & Partner:
Brandschutzkonzept  25 Seiten / pdf
Brandschutzplan  1 Seite / pdf

Wärmeschutz Ökozentrum NRW:
GEG Nachweis  26 Seiten / pdf

Schallschutz IB Schön
Schallschutznachweis  31 Seiten / pdf

Sämtliche Planunterlagen werden Vertragsbestandteil.
Für Materialangaben und Qualitätsangaben gelten vorrangig die LV-Texte.

## VE 03.04 Dachdichtungsarbeiten

### Titel 1 BAUSTELLENEINRICHTUNG

**1.1 Baustelle einrichten**
Gewerkebezogene Baustelleneinrichtung für die
Leistungen des Auftragnehmers Lieferung und
Abtransport, Auf- und Abbau, Vor- und Unterhalt der
erforderlichen Geräte zur Baustelleneinrichtung für die
Dauer der Bauzeit.
Stromentnahme ist zu ebener Erde  möglich.

Ein Fassadengerüst wird bauseits gestellt.
Menge: 1,000 psch

**1.2 Mobiler Dachrandschutz**
Dachrand - Seitenschutz (z.B. für Arbeiten im
Randbereich von Dachflächen mit mehr als 3,00 m
Absturzhöhe) nach DIN 4420 "Arbeits- und Schutzgerüste"
auf- und abbauen für die Dauer der Eindichtungsarbeiten
vorhalten, Aufständerung auf Beton- und Holzdecke -
mobile Anordnung

liefern, vorhalten und unterhalten, nach Bedarf
umsetzen, zurückbauen
Menge: 25,000 m

### Titel 2 ABDICHTUNG BODENPLATTE

**2.1 Reinigen Bodenplatte**
Vorbereiten der Bodenplatte.
Flächen mit scharfem Besen sauber abkehren / reinigen
von groben Verschmutzungen, Mörtelresten etc..
Schutt aufnehmen, abfahren und gem. Vorbemerkungen
entsorgen.
Menge: 630,000 m2

**2.2 Voranstrich Bodenplatte**
Elastomerbitumenvoranstrich
VA Beton lösungsmittelhaltig, auf die besenreine und
trockene Stahlbetonfläche aufbringen und ablüften
lassen,
Verbrauch: ca. 0,3 kg/qm

Material liefern und fachgerecht nach Herstellerangaben
verarbeiten
Menge: 630,000 m2

**2.3 Abdichtung Bodenplatte**
Elastomerbitumenbahn in der Fläche punkt- bzw.
unterbrochen streifenförmig auf ebenen und trockenen
Untergrund aus Stahlbeton und im Bereich von An- und
Abschlüssen vollflächig nach Herstellerangaben und
bauaufsichtlicher Zulassung aufschweissen,
Nähte und Stösse dicht verschweissen.

Oberflächenausstattung:
-Oberseite: feinbestreut
-Unterseite: PP-Folie
-Trägereinlage: Glasgewebe 200 g/m²
-Dicke:  4 mm

Material liefern und fachgerecht nach Herstellerangaben
verarbeiten
Menge: 630,000 m2

**2.4 Anschluss Betonaufkantung**
Anschluss im System der Vorpositionen an aufgehende
Stahlbetonbauteile
Voranstrich / Abdichtungsbahn sind an Betonflächen
profilgerecht  10 cm über OK Rohdecke zu führen und zu
verkleben.
Menge: 90,000 m

**2.5 Flüssigkunststoffeindichtung bodentiefe Öffnungen**
Flüssigkunststoffeindichtung mit Vliesarmierungseinlage
in 2 Arbeitsgängen zur Ausbildung des Fenster- bzw.
Türanschlusses im Schwellen-Sockelbereich an bis zu
vier Teilbereichen bis zu einer Höhe von  30 cm über
Geländeoberkante liefern und montieren.

Material liefern und fachgerecht nach Herstellerangaben
verarbeiten
Menge: 20,000 m

### Titel 3 DACHDICHTUNGSARBEITEN

*Hinweis: 1. Hinweistext zu Titel 3*
Dachaufbau geplant (von innen nach außen):

Dachbereich 01 in Holzbauweise Achse 01-06/ A-E
Dachbereich 02 in Holzbauweise Achse 01-05/ E-F

Brettsperrholz Massiv d= 160/ 200 / 220 mm
Dampfsperre/ Bauzeit-Behelfsabdichtung (bauseits durch
AN Holzbau), Dicke ca. 3,5 mm
Grunddämmung EPS WLG 035, Dicke 160 mm
Gefälledämmung EPS WLG 035, Dicke 20-200 mm
Vlies-Trennlage zur Dichtheitsprüfung
1-lagige Dachabdichtung FPO, Dicke 2,0 mm mit Auflast
Gründachaufbau (extensiv)

#### Untertitel 3.1 Dämmung

**3.1.1 Dachfläche abkehren**
Dachfläche abkehren,
nach Erfordernis vorbereiten und den anfallenden Schutt
abfahren und entsorgen
Menge: 610,000 m2

**3.1.2 Grunddämmung 160 mm**
Grunddämmung EPS PUK verklebt
1-lagig, Polystyrol Hartschaumdämmplatten nach DIN
13163,
mit allgemeiner bauaufsichtlicher Zulassiung

Gesamtdämmstärke 160 mm

- Anwendungstyp nach DIN V 4108 : DAA dh 150 kPa
- umlaufender Stufenfalz
- Wärmeleitfähigkeit nach DIN EN 13163:
Wärmeleitfähigkeit 0,035 W/(m*K)
- Brandverhalten nach DIN 13501: Klasse E

liefern und auf dem Untergrund gem. Herstellervorgabe
mit zugelassenen Industriedachkleber nach DIN EN 1991
sogsicher verkleben

Platten, mit Stufenfalz, versetzt anordnen und
durchgängig dicht stossen
Menge: 610,000 m2

**3.1.3 Gefälledämmung 20-200 mm**
Gefälledämmplatten EPS PUK verklebt
1-lagig, Polystyrol  Hartschaumdämmplatten nach DIN
13163,
mit allgemeiner bauaufsichtlicher Zulassung
einschliesslich Grat und Kehlplatten

Dämmstärke min:  20 mm
Dämmstärke max: 200 mm
zu kalkulierende mittlere Dämmstärke 320 mm
Gesamtaufbau

- Anwendungstyp nach DIN V 4108 : DAA dh 150 kPa
- Wärmeleitfähigkeit nach DIN EN 13163:
Wärmeleitfähigkeit 0,035 W/(m*K)
- Brandverhalten nach DIN 13501: Klasse E

- Gefälle: mindestens 2 %

liefern und auf dem Untergrund gem. Herstellervorgabe
mit zugelassenen Industriedachkleber nach DIN EN 1991
sogsicher verkleben

Platten versetzt anordnen und durchgängig dicht stossen

Erstellen von Montage- und Verlegepläne sind mit dem
Hersteller abzustimmen und in den Einheitspreis
einzukalkulieren.
Menge: 610,000 m2

#### Untertitel 3.2 Abdichtung

*Hinweis: 1. Hinweistext zu Untertitel 3.2*
Abdichtung Materialkenndaten :

Der Leistungsbeschreibung liegt eine einlagige
Dachabdichtungsbahn auf Basis
flexibler Polyolefine (FPO), mit nachstehend
beschriebenen Werten und Eigenschaften zugrunde:

- Material: DE / E1 FPO - BV - V - PG - 2,0

- Basispolymer:
flexibles Polypropylen / FPO auf Basis PP

- Kunststoffbahn nach DIN EN 13956, mit CE-Zeichen

- Oberflächenfarbe: beige / grau / anthrazit n. Wahl AG

- Material:
frei von Bitumen, Chlor, PVC, Weichmachern, Halogenen
und Schwermetallen

- Herstellungsverfahren: Extrusionsverfahren

- Innenliegende Verstärkung:
Polyestergelege und Glasvlies

- Verlegeart:
- mechanisch befestigt
- Schienenbefestigungsprofile Überdeckungsstreifen

- Punktbefestigung mit Befestigern in der
Bahnenüberlappung

Technische Daten:

- Eigenschaften nach DIN EN 13956 / DIN V 20 000-201 /
DIN 18531-2, CE EN 13956 06 1213-CPD-3915:

- Verhalten bei äußerer Brandeinwirkung, Teile 1 bis 4
IN V ENV 1187 / DIN EN 13501-5: B roof (t1)
kleiner, gleich 20 Grad.

- Widerstandsfähigkeit gegen Flugfeuer und strahlende
Wärme DIN V ENV 1187 / DIN 4102-7:

erfüllt für Dachneigungen kleiner, gleich 20 Grad.

- Brandverhalten - direkte Flammeneinwirkung:
Klassifizierung nach DIN EN 13501-1: Klasse E

Die Materialdicke entspricht der Anwendungskategorie K2
(erhöhte Anforderungen) nach DIN 18531.

- Nahtfügetechnik: nur Heißluftverschweißung

- Schälwiderstand der Fügenaht, EN 12316-2:
> 300 N/50 mm

- Scherwiderstand der Fügenaht, EN 12317-2:
> 500 N/50 mm

- Höchstzugkraft, EN 12311-2:
längs: > 1.000 N/50 mm
quer:  >  900 N/50 mm

- Widerstand gegen stoßartige Belastung, EN 12691:
(Perforationsfestigkeit)
starre Unterlage:  >  900 mm
flexible Unterlage: > 1.250 mm

- Widerstand gegen statische Belastung, EN 12730:
starre Unterlage:  > 20 kg
flexible Unterlage: > 20 kg

- Widerstand gegen Hagelschlag, EN 13583:
starre Unterlage:  > 28 m/s
flexible Unterlage: > 36 m/s

- Weiterreißwiderstand, EN 12310-2:
längs: 300 N
quer:  300 N

- Wasserdampfdurchlasswiderstand, EN 1931:
Sd = 300 m (mü-Wert 150.000)

- Maßhaltigkeit nach Warmlagerung, EN 1107-2:
längs (Maschinenrichtung):  < {0.3} %
quer (quer zur Maschinenrichtung): < {0.3} %

- Falzverhalten bei tiefer Temperatur, EN 495-5:
kleiner, gleich - 30 Grad C

- UV-Bestrahlung nach EN 1297:
bestanden (> 5.000 h); Klasse 1

- Widerstand gegen Durchwurzelung nach FLL

- Bitumenbeständigkeit nach EN 1548

- Flammschutzmittel:
anorganische Hydrate
(im Brandfall keine Furane, Dioxine freigesetzt)

- Schnittkanten:
frei von Kapillarität, nicht delaminierbar

- Recycling: bis zu 100 % recyclebar

- Thermische Verschweißung
mit vom Hersteller der Dachbahn
zugelassenen Schweißautomaten mit Temperaturanzeige

**3.2.1 Dachabdichtung FPO - 1-lagig d=2,0 mm**
Dachabdichtung, schrumpffrei, auf Basis
flexibler Polyolefine (FPO)
Polyestergelege liefern und lose zur nachfolgenden
Befestigung verlegen. Die Naht- und Stoßüberdeckungen
sind nach den Verarbeitungsanweisungen des Herstellers
vorzubehandeln und thermisch zu verschweißen.

Bezüglich der Materialdicke ist diese Bahn der
Anwendungskategorie K2 (erhöhte Anforderungen) nach DIN
18531 zuzuordnen.

Material: DE / E1 FPO - BV - V - PG - 2,0

Kunststoffbahn nach DIN EN 13956

Material: - frei von Bitumen, Chlor, PVC, Weichmachern,
  Halogenen, Schwermetallen

Widerstandsfähigkeit gegen Flugfeuer / Einordnung Harte
Bedachung
Verlegung auf A-klassifizierter Dämmung (nicht
brennbar)

- Widerstand gegen Durchwurzelung nach FLL

- Bitumenbeständigkeit nach EN 1548: bestanden
Menge: 610,000 m2

**3.2.2 Kehlfixierung in der Gefällekehle / Holzwerkstoff**
Kehlfixierung mit Linien - Befestigungsprofilen in der
Gefällekehle montieren. Inkl. einem 20 cm breiten
Überdeckungsband (Material / Dicke analog Flächenbahn)

beidseitig mit der Dachabdichtung thermisch
verschweißen.

Befestigerabstand: 25 cm
Untergrund:  Massivholz BSH 160 mm
Menge: 95,000 m

**3.2.3 Holzunterkonstruktion (OSB) / Attikakrone**
Attikaanschluss oben/ Unterkonstruktion
Dachrandabschluss

Untergrund :  KVH / Holztafelwandelemente

OSB-Platte nach DIN EN 300, mit geeignetem
Befestigungsmaterial liefern und fachgerecht
sturmsicher mit Gefälle nach innen (zur Dachfläche)
montieren.

Technische Klasse: OSB/3
Plattenbreite: bis 450 mm
Menge: 135,000 m

**3.2.4 Attikaanschluss - Holzbau**
Gebäudeachsen: 01, 05, 06, A, F und E
Folienbahn-Verbundblech, einschl. aller
Befestigungsmaterialien, Stoßbleche und
Stoßüberdeckungen liefern und sturmsicher montieren.
Zwischen Untergrund und Blech ist ein Dichtband 10 x 10
mm einzulegen.

Zuschnitt.  200 mm
Kantung:  2 Stück
Befestigerabstand:  15 cm (Holz/Blech)
Unterkonstruktion aus:  s. Vorposition

Kunststoff FPO Dachabdichtungsbahn liefern, aus der
Fläche bis Attikaaußenkante hochführen und mit dem
Verbundblech thermisch verschweißen.

Abwicklung Attika:  bis ca. 100 cm

Kehlfixierung mit Schienen-/Befestigungsprofilen in der
Kehle montieren, inkl. einem 25 cm breiten
Überdeckungsband (Dicke analog Flächenbahn) beidseitig
mit der Dachabdichtung thermisch verschweißen.

Befestigungsuntergrund:  Brettsperrholzwandelemente
Menge: 135,000 m

**3.2.5 Attika Innenecken**
Fertigteilecke, passend zur Dachabdichtung,
liefern und fachgerecht montieren.

Das Formteil ist auf die in der Ecke verlegte
Anschlussabdichtung einzusetzen und umlaufend
zu verschweißen.
Menge: 6,000 St

**3.2.6 Attika Aussenecken**
Fertigteilecke, passend zur Dachabdichtung,
liefern und fachgerecht montieren.

Das Formteil ist auf die in der Ecke verlegte
Anschlussabdichtung einzusetzen und umlaufend
zu verschweißen.
Menge: 6,000 St

**3.2.7 Wandanschluss Achse E gedämmt**
Wandanschluss gedämmt, mechanisch befestigt

Perimeterdämmplatte d=12cm ca 40cm über wasserführende
Schicht an Brettsperrholzwand befestigen nach
Herstellerangaben.
Anschlussbahn hochführen bis OK Perimeterdämmplatte,
Perimeterdämmplatte abdecken und mittels
Wandanschlussprofil mechanisch gem. Verlegerichtinien
des Herstellers an Brettsperrholzaussenwand befestigen

inkl. dauerelastische Versiegelung und Überhangstreifen
als verlängerter Deckstreifen

liefern und gem. Herstellerverlegerichtlinien montieren
Menge: 25,000 m

**3.2.8 Z-Profil**
Aluminiumkantprofil - Fensterbankprofil als oberer
Abschluss bestehend aus:

3x gekantetem Aluminiumblech, d = 2 mm  _ Abwicklung
ca. 300 mm,
Befestigung an der Brettsperrholzaussenwand

Oberfläche: Alu eloxiert, E6/EV 1
inkl. Unterkonstruktion und aller Befestigungsmittel.

inkl. zugehörigen Komponenten, Bordstücken bei
gleichzeitiger
Kompensierung der thermisch bedingter Längenänderungen

liefern und fachgerecht montieren, inkl. aller
Verbindungsmittel
Menge: 25,000 m

**3.2.9 Lichtkuppelanschluss mit Anpressprofil**
Anschlussbahn liefern, am Lichtkuppelkranz
hochführen, mit Systemkleber vollflächig aufkleben
und mit der Dachabdichtung thermisch verschweißen.

Abmessungen:  1,50 x 1,50 m

Metallaufsatzkranz Höhe 50 cm von OK Tragprofile

Randbefestigung mit Folienbahn Befestigungsprofil und

aufgeschweißter Schweißschnur mit zugelassenen
Befestigern aus der Befestigerliste des Herstellers
nach Herstellervorschrift montieren.

Befestigerabstand:  25 cm

Anpressprofil aus Aluminium liefern inkl. aller
Befestigungsmittel fachgerecht montieren. Oberer
Abschluss mit dauerelastischer Versiegelung aus
Menge: 1,000 St

**3.2.10 Durchführung Strangentlüftung bis ø 125 mm**
Technikleitung Dachkonstruktion
Abmessung :  ø bis 125 mm
Durchführwinkel :  90 °

Durchführung durch vorbezeichnetes Dachdichtungssystem,
inkl. Bauteil Strangentlüfter liefern, luftdicht
montieren und mechanisch befestigten, Eindichtung
fachgerecht an Durchführung der Haustechnik hochführen,

fachgerecht gemäss Herstellervorschriften und
bauaufsichtlicher Zulassung andichten.
Menge: 10,000 St

**3.2.11 Durchführung Schwanenhals bis ø 200 mm**
Technikleitung Dachkonstruktion/ Kabel-/
Leitungsdurchführung
Abmessung :  ø bis 200 mm
Durchführwinkel :  90 °
oberer Abschluss:  Bogen 45° (Unterkante Bogen =30 cm
über Dachhaut)

Durchführung durch vorbezeichnetes Dachdichtungssystem,
inkl. Bauteil Schwanenhals liefern, luftdicht montieren
und mechanisch befestigten, Eindichtung fachgerecht an
Durchführung der Haustechnik hochführen,

fachgerecht gemäss Herstellervorschriften und
bauaufsichtlicher Zulassung andichten.
Menge: 3,000 St

**3.2.12 Zulage für oberen Abschluss der Technikdurchführung**
Zulage zur Vorpostion für oberen Abschluss der
Durchführung bis DN 200 mm, mit Flüssigkunststoff
einschl.
Primer und Vlieseinlage.

Die Absicherung gegen Hinterläufigkeit des Anschlusses
mit dem
vorbeschriebenen Flüssigkunststoff erfolgt nach
Herstellervorschrift

Material liefern und fachgerecht gem. Einbaurichtlinien
verarbeiten
Menge: 13,000 St

**3.2.13 Technikdurchführung eckig bis 0,50 x 0,50 m**
FPO Anschlussbahn liefern, an bauseitigem Bauteil
Dachdurchführung Lüftungskanal hochführen, mit
Systemkleber vollflächig aufkleben und mit der
Dachabdichtung thermisch verschweißen.

Abmessung:  bis 0,50 m x 0,50 m
Anschlusshöhe:  bis ca. 30 cm

Randbefestigung mit Schienen-/ Befestigungsprofil und

aufgeschweißter System-Schweißschnur mit zugelassenen
Befestigern aus der Befestigerliste des Herstellers
nach Herstellervorschrift montieren.

Befestigerabstand:  25 cm

Anpressprofil aus Aluminium liefern, inkl. aller
Befestigungsmittel fachgerecht montieren. Oberer
Abschluss mit dauerelastischer Versiegelung aus
PU-Dichtstoff grau gem. Herstellervorgabe im System FPO
Abdichtung
Menge: 0,000 St

### Titel 4 DICHTHEITSPRÜFUNG

**4.1 Glasvlies, elektrisch leitend**
Glasvlies graphitbeschichtet und elektrisch leitfähig
zur Dichtheitsprüfung liefern,
mit ausreichender Überdeckung lose auf der Unterlage
(Dämmung) gem. Herstellervorgaben verlegen. An der
Überdeckung zur Kontaktsicherung verkleben.
Die Verlegeanleitung des Herstellers sind zu beachten.

liefern und verlegen
Menge: 610,000 m2

**4.2 Kontaktplatten Control System / Formteil Blitzschutzeinfassung**
Kontaktplatten liefern und auf dem leitfähigen
Glasvlies in den vorgebenen Eckbereichen, ca. 50 - 100

cm vom Attikaeckbereich, verlegen (mind. 2 Platten pro
Dachfläche).

Durchführung der Verkabelung durch eine
Blitzschutzdrahteinfassung im aufgehenden
Dachrandbereich.

Die Verlegeanleitung des Herstellers sind zu beachten.

Material:  Edelstahl

Einbindung in Flächenabdichtung der Dachabdichtung
Menge: 4,000 Stk

**4.3 Kontrollrohr**
Kontrollrohr inkl. Dämmkern mit Abdeckung im System der
Dachdichtungsbahn
zum Schutz der Anschlussleitung Kontaktplatte

liefern und gem. Herstellervorgaben verbauen,
eindichten
Menge: 4,000 St

**4.4 Dichtigkeitsprüfung / Abnahme Control System**
Montage Kontaktschalter sowie Verlegung stationärer
Ringleitung und anschließender Dichtigkeitsüberprüfung
der Dachflächen der Vorpositionen nach EFVM-System.

Nach Abschluss der Arbeiten:
- Erstellung eines Messprotokolls
- Erstellung eines CAD-Dachaufsichtsplans
- Digitaldokumentation evtl. Mängel

Übergabe der Dokumentation digital und Papierform /
1-fach
Menge: 1,000 psch

### Titel 5 GRÜNDACH EXTENSIV

*Hinweis: 1. Hinweistext zu Titel 5*
Anforderung Brandschutz:
Der gesamte Dachaufbau muss widerstandsfähig gegen
Flugfeuer und strahlende Wärme (harte Bedachung)
ausgeführt werden.

Ein entsprechender Nachweis ist durch eine
Übereinstimmungserklärung vorzulegen.

*Hinweis: 2. Hinweistext zu Titel 5*
Dachbegrünung

Die Materialverträglichkeiten der Abdichtungsbahn zu
Systemkomponenten der Aufbauten Trenn- und Filterlagen
Dachbegrünung sind durch den AN sicherzustellen.

Der AN hat dem AG eine ausführliche Pflegeanleitung zu
übergeben.

Vor Beginn der Begrünungsarbeiten muss die Dachfläche
gereinigt, besenrein abgekehrt, der Schmutz entfernt,
abtransportiert und entsorgt werden. Die Dachdichtung
ist optisch auf ihren Zustand zu prüfen. Die im
Leistungsverzeichnis enthaltene Dichtheitsprüfung ist
vor Ausführung der Gründachaufbauten durchzuführen.
Festgestellte Mängel sind vor Beginn der
Begrünungsarbeiten zu beheben und zu dokumentieren.
Alle weiteren Arbeiten zur Dachbegrünung beginnen erst
nach Freigabe durch die Bauleitung.

*Hinweis: 3. Hinweistext zu Titel 5*
Zeitlicher Ablauf

Die Ausführung der Verlegung Gründach erfolgt nach
Gesamtfertigstellung (Dichtheitsprüfung) der
Dachdichungsarbeiten sowie Fertigstellung der
Schnittstellengewerke Blitzschutz, Elektro, MSR,
Lüftung und parallel bzw. kurz vor Ausführung der
Montage PV-Module.

Die Pflanz und Saatarbeiten erfolgen in Abstimmung mit
dem Gewerk zur Erstellung der PV Module.

**5.1 Statischer Nachweis Solaraufständerung**
Eine Berechnung der notwendigen Auflast in Kombination
mit der DIN EN 1991-1-4 inklusive eines objektbezogenen
statischen Nachweises des Gesamtsystems auf Basis der
Fachplanung PV-System inkl. Windsogberechnung
Abdichtung / Auflast ist durch den Hersteller/ AN zu
erbringen.

Lastannahme Statik Auflast PV  0,30 kN/ qm
Lastannahme Statik Gründach  1,50 kN/ qm
Lastannahme Abdichtung / Dämmung  0,25 kN/ qm
Menge: 1,000 psch

**5.2 Dachfläche besenrein säubern**
Dachfläche besenrein säubern.
Die Dachfläche ist optisch auf ihren Zustand zu prüfen.
Auf Verlangen der Bauleitung ist ein Begehungsprotokoll
zu erstellen.
Menge: 610,000 m²

**5.3 Schutz-, Drän- und Filterschicht**
Fadengeflechtmatte aus Polyamid-Wirrgelege,
beidseitig vlieskaschiert
Die Längsnähte mit den Überlappungsstreifen schließen.

Dicke: 4 mm
Flächengewicht: 600 g/m2

liefern und fachgerecht dicht gestoßen vollflächig lose
verlegen
Menge: 610,000 m2

**5.4 Auflastgehaltende PV-Unterkonstruktion**
Auflastgehaltende PV-Unterkonstruktion

Ost-West-ausgerichtete, auflastgehaltene Solaraufständerung Modulanordnung quer, aus
hochkorrosionsbeständigem Stahl oder Aluminiumprofilen
zur durchdringungsfreien Befestigung
von Photovoltaik-Modulen für begrünte oder bekieste
Flachdächer mit geringem Gesamtgewicht im System.

Leistungs- und Funktionsanforderung:

- Modulneigung 10°
- Hochkorrosionsbeständige Konstruktion
- Abstand zwischen Substrat und Photovoltaik  30 cm
- Bodenschienen aus hochkorrosionsbeständigem Stahl
oder Aluminium
- Drän- und Speicherelement, d=  40mm
- Träger-Set aus hochkorrosionsbeständigem Stahl oder
Aluminium
- Diagonalprofil aus hochkorrosionsbeständigem Stahl
oder Aluminium
- Modulträger-Profil aus hochkorrosionsbeständigem
stahl oder Aluminium
- inkl. erforderlichem Befestigungsmaterial, Schutzkappe für Modulträger für systemneutrale
Befestigungsklemmen PV Module

Befestigungsklemmen PV Module bauseits durch AN
PV-Anlage

liefern und gem. Herstellervorgaben auf der Schutzlage
in Kombination mit der nachfolgenden Ballastierung,
windsogsicher nach DIN EN 1991-1-4 fachgerecht
montieren.
Menge: 89,000 St

**5.5 Retentionselemente d= ca. 40 mm**
aus ABS-Kunststoff, HDPE, Höhe ca. 40 mm, mit
Wasserspeicher- und Verfüllmulden liefern und nach
Herstellervorschrift auf Schutzmatte oder durchgehender
Dränageschicht verlegen.

Verlegung in Gründachflächen ausserhab der
PV-Unterkonstruktion

liefern und gem. Herstellervorgaben auf der Schutzlage
in Kombination mit der nachfolgenden Ballastierung,
windsogsicher nach DIN EN 1991-1-4 fachgerecht
montieren.
Menge: 500,000 m2

**5.6 Vegetationssubstrat extensiv Mehrschicht, 8 cm**
Mineralisches Schüttstoffgemisch mit geringen Anteilen
organischer Substanz für mehrschichtige
Extensivbegrünungen nach FLL-Dachbegrünungsrichtlinie
geprüft,

Schichtdicke: 8,0 cm

Verdichtungsfaktor für Transport und Einbau: ca. 15 %
Einbaugenauigkeit: +/- 1,5 cm
Vol.-Gew. trocken: ca. 700 - 750 kg/m3
wassergesättigt: ca. 1050 - 1100 kg/m3

liefern, in loser Schüttung aufbringen und gleichmäßig
verteilen
Menge: 500,000 m2

**5.7 Begrünung extensiv, Samenmischung**
Samenmischung Sedumsprossen für naturnahe
Trockenstandorte.
Säfertige Mischung inkl. Samenhaftkleber und
organischer Basisnahrung

Vegetationscharakter: Sedumteppich
Verbrauch: 75 g/m2

liefern, fachgerecht gemäß Herstellerrichtlinien
ausbringen und anfeuchten zur Aktivierung des
Klebeeffekts
Menge: 500,000 m2

**5.8 Kiesfangleiste Höhe 100mm, mit Filtervlies**
Kiesfangleiste aus Aluminium 1,5 mm, mit Entwässerungs-
Öffnungen,
einschl. Stoßverbinder liefern, fluchtgerade verlegen
und nach Herstellerangaben fachgerecht fixieren.

Inkl. aller erforderlichen Befestigungsmaterialien.
Breite/Höhe: 100/100 mm, Leiste 5-fach gekantet.
Inklusive substratseitig: Filtervlies aus
Polyesterfolie.

Kiesfangleiste als Trennelement zwischen Gründach und
Kiesstreifen.
Menge: 150,000 m

**5.9 Eckausbildung Kiesfangleiste**
Herstellen von Eckausbildungen 90°, 45° an der in Pos.
"Kiesfangleiste Höhe 100mm, mit Filtervlies"
beschriebenen Kiesfangleiste,
mittels passender Eckverbinder aus Aluminium.
Menge: 12,000 St

**5.10 Kiesstreifen**
Gewaschenen Rollkies der Körnung 16-22 mm liefern und
in allen Anschlussbereichen zur Schaffung
vegetationsfreier Abstandsflächen (Dachrand,
Wandanschluss, Lüftungsgeräten, Dacheinläufen,
Anschlagpunkte und sonstige Durchdringungen) einbauen.

(Anforderung Brandschutz: harte Bedachung)

Breite des Sicherheitsstreifens: ca. 50cm.
Aufzubringende Schüttdicke: ca. 8 cm.
Menge: 80,000 m2

**5.11 Kieseinfassung Dachdurchführungen/ Sekuranten**
Kiespackung in Substratstärke im Bereich von
Dachdurchführungen wie Strangentlüftungen, Sekuranten
oder Seilhalterungen im Gründachbereich inkl.
Einfassung mit Kiesfangleiste, quadratische Ausführung

Abmessung bis 50 x 50 cm

liefern und montieren, bzw. aufbringen
Menge: 16,000 St

**5.12 Fertigstellungspflege Extensivbegrünung**
Pflegen bis zur Ausbildung eines abnahmefähigen
Zustandes in Anlehnung an die FLL-Richtlinien für
Dachbegrünungen (jeweils neueste Ausgabe). Abrechnung
ohne die Kiesflächen. Die erforderlichen
Pflegemaßnahmen sind den Standortbedingungen,
Systemaufbau und Begrünungsziel anzupassen.

Inklusive Dokumentation in digitaler sowie Papierform
(1-fach) zur Übergabe an den AG.
Menge: 500,000 m2

**5.13 Entwicklungs- und Unterhaltspflege**
Für das Pflegen der extensiven Dachbegrünung sind
jährlich bis zu zwei Kontrollgänge in Anlehnung an die
FLL- Richtlinien für Dachbegrünungen durchzuführen.
Angebotspreis für 1 Jahr.
Menge: 500,000 m2

### Titel 6 FLACHDACHFENSTER / NRWG System

*Hinweis: 1. Hinweistext zu Titel 6*
Systembeschreibung Flachdachfenster

Größe der Flachdachfenster: 150 x 150 cm

Folgendes Fabrikat ist Bestandteil der
Ausführungsplanung.

(Qualitätsfixierung : Lamilux)
Gewählter Hersteller

_________________________________________
(vom Bieter einzutragen)

Bei Angebot eines alternativen gleichwertigen
Herstellers/ Fabrikates sind die Systemkomponenten
entsprechend anzupassen, dass die Systemkonformität der
Komponenten untereinander stets gewährleistet ist.

Die Flachdachfenster und Aufsatzkranz sind gem. 4108-T7
mit luftdichtem Anschluss zu montieren.

**6.1 Flachdachfenster 1,50m / 1,50m (Dachausstieg)**
Flachdachfenster, Nenngröße 1,50 m / 1,50 m,
Öffnungs-Beschlag geprüft nach DIN EN 12101-2,
mit thermisch getrenntem, hochfestem
Aluminiumverbundsystem
mit einer durchgehend geschäumten Kernverbundzone und
einem
Doppeldichtungssystem.

3°geneigte Ausführung, traufseitig mit Stufenfalz-
Isolierglas
für Nenngröße 1,50 m x1,50 m
VSG- Verglasung mit Isolierglas 3-fach Glas/
als Sonnenschutzglas Neutral,
Aussenscheibe ESG, mit folgenden Eigenschaften:

Verbundglasfolie klar,
Ug- Wert:  0,70 W/(m2K)*
g-Wert: Gesamtenergiedurchlass  30 %
Schalldämmwert ca. 38 dB,

mit thermisch entkoppeltem Randverbund sowie
zusätzlicher
Blockdämmzone im Glasfalz, knickfreier
Isothermenverlauf mit
"warmer Kante" und ISO-plus Paket, mit Aluminium-
Einfassrahmen
und untersetzter Schlagregenschürze, somit nach DIN
18234
Teil 4 Abs. 3.3.5 (09/2003) keine weiteren Aufwendungen
erforderlich.
Widerstand gegen Flugfeuer von außen B "roof (t1)" nach
EN 13501-5

Dauerhaft durchsturzsicher gem. GS-Bau 18

Glasbemessung nach DIN 18008 für Schneelast,
Einbau in der Dachfläche, nicht im Randbereich.

Ausführung Tandem Beschlag 24V

Ausführung für Dachausstiegsfunktion.
Für die bestimmungsgemäße und sichere Verwendung
des Dachausstieges ist es notwendig, dass dieser
ausschließlich mit der mitgelieferten Zentrale in
Kombination
mit einem Schlüsselschalter als Bedienelement betrieben
wird.

Sichtbare Aluminiumteile beschichtet in RAL- Classic-
Farben
RAL 9016 - Verkehrsweiß

Stahlblech- Aufsatzkranz, Höhe 50cm
30mm Wärmegedämmt A1,
vorgerichtet zur mechanischen Befestigung der Dachhaut,
mit thermisch getrennter Kopfausbildung als PVC,

Innen RAL 9016 - Verkehrweiß bandbeschichtet

liefern, Dachtransport und fachgerecht gem.
Herstellervorschriften als Systembauteil montieren.

Folgende Fabrikate sind Bestandteil der
Ausführungsplanung.

(Qualitätsfixierung : Lamilux - Typ: FE 3° S101 120/150
K50 LR RAL9016 S 0,68 LS LOD500)
Menge: 1,000 St

**6.2 Zulage Holzunterkonstruktion für Flachdachfenster**
Unterkonstruktion zur Montage des Flachdachfenster der
Vorposition mittels Holzbalken mit b/h= 200 x 120 mm,
KVH

liefern und fachgerecht inkl. aller Befestigungsteile
montieren.
Menge: 6,000 m

**6.3 NRWG Beschlag**
NRWG Beschlag, entsprechend EN 12101-2
bzw. DIN EN 12101-2,
für vorgenanntes Flachdachfenster/ NRWG System
24-Volt-Ausführung, Stromaufnahme 7,5 Ampere
für NRWG- und Lüftungsfunktion,

Ausführung Tandem Beschlag passend für Nenngröße
1,50m / 1,50m, Ausführung für Schräggeometrie,
Spindelhubantrieb werkseitig vormontiert.
Menge: 1,000 St

**6.4 Leiterhalterung**
Leiterhaltung im System zur vorgenannten
Flachdachfenster mit Aufsatzkranz
für Dachausstieg inkl. Befestigungsmaterial.
Menge: 1,000 St

**6.5 Verkabelungsschema**
Erstellung eines objektbezogenen Verkabelungsschemas
zu den vom Hersteller gelieferten Komponenten der
Vorposition.

Verkabelungsschema für 2 Zentralen
mit Anschluss von je 2 Antrieben.
Menge: 1,000 psch

**6.6 Schiebeleiter, 3-teilig**
Schiebeleiter mit Standardtraverse zur Nutzung des
Dachausstieges, 3-teilig, bestehend aus :

- Rechteckholmen, Aluminium
- Breite: ca. 50 cm (ohne Traverse)
- Länge eingefahren: ca. 2,50 m
- Länge ausgefahren  5.75 m
- Sprossenanzahl pro Element: 3 x 8, beidseitig
geriffelt ca. 30 x 30 mm, Abstand ca. 280 mm
- einfache Höhenverstellung von Sprosse zu Sprosse
mittels Steckhaken mit  automatisch einrastender
Abhebesicherung
- Standard-Traverse mit rutschsicheren Leiterschuhen, l
= ca. 1,20 m

liefern und bereitstellen
Menge: 1,000 St

**6.7 Wandhalterung Leiter**
Halterung zur Sicherung der Leiter aus Vorposition
an StB-Wand inkl. aller Nebenarbeiten,
Befestigungsmittel

liefern und montieren
Menge: 1,000 St

### Titel 7 ENTWÄSSERUNG

*Hinweis: 1. Hinweistext zu Titel 7*
Systembeschreibung Freispiegelentwässerung

Folgende Fabrikate sind Bestandteil der
Ausführungsplanung.

(Qualitätsfixierung : Loro)
Gewählter Hersteller

_________________________________________
(vom Bieter einzutragen)

Bei Angebot eines alternativen gleichwertigen
Herstellers/ Fabrikates sind die Systemkomponenten
entsprechend anzupassen, dass die Systemkonformität der
Komponenten untereinander stets gewährleistet ist.

Die Ausführung der Komponenten erfolgt im System des
Herstellers.

Dachfläche 01 Achse A-E / 01-06
Regenspende r (5,5) = 335 l/s (s x ha)
Regenspende r (5,100) = 540 l/s (s x ha)

Hauptentwässerung:
Ablaufleistung je Ablauf Hauptentwässerung >4,9 l/s
Dacheinlauf:  DN100
Art:  Freispiegel
Anstauhöhe: 35mm

Notentwässerung:
Ablaufleistung je Ablauf Notentwässerung 4,6 l/s
Notüberlauf:  DN 100
Art: Freispiegel
Anstauhöhe: 75 mm

Dachfläche 02 Achse E-F / 01-05
Regenspende r (5,5) = 335 l/s (s x ha)
Regenspende r (5,100) = 540 l/s (s x ha)

Hauptentwässerung:
Ablaufleistung je Ablauf Hauptentwässerung >4,9 l/s
Dacheinlauf:  DN100
Art:  Freispiegel
Anstauhöhe: 35mm

Notentwässerung:
Ablaufleistung je Ablauf Notentwässerung 4,6 l/s
Notüberlauf:  DN 100
Art: Freispiegel
Anstauhöhe: 75 mm

**7.1 Attikaablauf DN 100 ohne Aufkantung**
Attika-Schnellablauf, ohne Aufkantung, für
Hauptentwässerung für Freispiegelströmung, mit
Klemmflansch, als Los- und Festflanschkonstruktion,
ohne Aufkantung für Kunststoff-Abdichtungsbahnen,
Eingrifftiefe ca. 55 mm, nach DIN EN 1253,
Leistungsnachweis mit normgerechtem Prüfsystem mit 4,2m
nicht belüfteter Fallleitung, aus Edelstahl, DN 100

Attikaaussparung b=200mm, h=250mm je Schnellablauf
nach Montage und Durchführung nach Aussen mittels
geeignetem Dämmmaterial ausfüllen. Material und
Leistung ist in den Einheitspreis einzukalkulieren.

liefern und fachgerecht, entsprechend der
Montageanleitung des Herstellers einbauen
Menge: 6,000 St

**7.2 Abflussrohr DN 100 horizontal**
Stahlabflussrohr nach DIN EN 1123, mit Klammern und
Steckmuffenverbindungen, inkl. aller Dichtungen,
Befestigungen und Gleitmittel,
aus Stahl, feuerverzinkt, Innenbeschichtung auf Basis
2K-Epoxid-
Kombination, DN 100, Länge bis ca. 750 mm

horizontales Rohrstück im direkten Anschluss an
Dachablauf der Vorposition zur Verlängerung bis AK
Fassade Übergang auf T-Stück aus Folgepositionen
inkl. Sicherungsschelle im Dachaufbau

liefern und gem. Vorgabe Systemhersteller montieren
Menge: 6,000 St

**7.3 Schiebeflansch Dampfsperre**
Schiebeflansch mit Anschlussmanschette, aus Stahl,
feuerverzinkt, für Dampfsperre aus
Bitumen-Abdichtungsbahnen, DN 100

einschl. aller Befestigungsmaterialien liefern und
fachgerecht, gemäß bauaufsichtlicher Zulassung des
Herstellers montieren.
Menge: 6,000 St

**7.4 Abzweig/ T-Stück DN 100**
Abzweig für Stahlabflussrohr nach DIN EN 1123, mit
Klammern und Steckmuffenverbindungen, inkl. aller
Dichtungen, Befestigungen und Gleitmittel,
aus Stahl, feuerverzinkt, formstabil, bruchfest,
rückstausicher, 87 Grad, Innenbeschichtung auf Basis
2K-Epoxid- Kombination, DN 100

Für Ausführung der Regenfallleitung bis OK Attika statt
Bogen.

einschl. aller Befestigungsmaterialien liefern und
fachgerecht, gemäß bauaufsichtlicher Zulassung des
Herstellers montieren
Menge: 6,000 St

**7.5 Verschluss oberer Abschluss**
Verschluss der Abflussrohre bei OK Attika
Menge: 6,000 St

**7.6 Stahlabflussrohr DN 100**
Stahlabflussrohr nach DIN EN 1123, mit Klammern und
Steckmuffenverbindungen, inkl. aller Dichtungen,
Befestigungen und Gleitmittel,
aus Stahl, feuerverzinkt, Innenbeschichtung auf Basis
2K-Epoxid-
Kombination, DN 100

Ausführung bis OK Attika, Gesamtlänge je Fallrohr ca.
7,00 m  bzw. 9,50 m, Übergang mittels Abzweig der
Folgeposition.

einschl. aller Befestigungsmaterialien liefern und
fachgerecht, gemäß bauaufsichtlicher Zulassung des
Herstellers montieren

Befestigungsuntergrund: durch Vorhangfassade auf
bauseits vorhandene Verstärkung, z.B. OSB-Platte
innerhalb der Ebene der Unterkonstruktion,
t = ca. 60 mm

Material liefern und fachgerecht gem. Einbaurichtlinien
verarbeiten
Menge: 55,000 m

**7.7 Regenstandrohr DN 100**
Regenstandrohr, aus Stahl, feuerverzinkt, rund, mit
Reinigungsöffnung nach DIN EN 1123 mit erhöhtem
Qualitätsstandard gemäß RAL-Gütezeichen GZ-694, mit
2-Kammern-Steckmuffenverbindung, Brandschutzklasse A1,
formstabil, bruchfest, rückstausicher, langlebige
Innenbeschichtung gemäß DIN EN ISO 2178 auf Basis einer
2K-Epoxid-Kombination, Farbton: Rotbraun, 1000 mm, DN
100

inkl. Dichtsatz Übergangsstück auf Grundleitung
Kunststoff DN 100

einschl. aller Befestigungsmaterialien liefern und
fachgerecht, gemäß bauaufsichtlicher Zulassung des
Herstellers montieren.
Menge: 6,000 St

**7.8 Attika Notüberläufe DN 100**
Attika-Schnellablauf, ohne Aufkantung, für
Notentwässerung für Freispiegelströmung, mit
Klemmflansch, als Los- und Festflanschkonstruktion, 90
Grad Aufkantung für Kunststoff-Abdichtungsbahnen,
Eingrifftiefe ca. 55 mm, nach DIN EN 1253,
Leistungsnachweis mit normgerechtem Prüfsystem mit 4,2m
nicht belüfteter Fallleitung, aus Edelstahl, DN 100

Attikaaussparung b=200mm, h=250mm je Schnellablauf
nach Montage und Durchführung nach Aussen mittels
geeignetem Dämmmaterial ausfüllen. Material und
Leistung ist in den Einheitspreis einzukalkulieren.

liefern und fachgerecht, entsprechend der
Montageanleitung des Herstellers einbauen
Menge: 6,000 St

**7.9 Abflussrohr DN 100 horizontal**
Stahlabflussrohr nach DIN EN 1123, mit Klammern und
Steckmuffenverbindungen, inkl. aller Dichtungen,
Befestigungen und Gleitmittel,
aus Stahl, feuerverzinkt, Innenbeschichtung auf Basis
2K-Epoxid-
Kombination, DN 100, Länge bis ca. 750 mm

horizontales Rohrstück im direkten Anschluss an
Dachablauf der Vorposition zur Verlängerung bis AK
Fassade Übergang auf T-Stück aus Folgepositionen
inkl. Sicherungsschelle im Dachaufbau

liefern und gem. Vorgabe Systemhersteller montieren
Menge: 6,000 St

**7.10 Schiebeflansch Dampfsperre**
Schiebeflansch mit Anschlussmanschette, aus Stahl,
feuerverzinkt, für Dampfsperre aus
Bitumen-Abdichtungsbahnen, DN 100

einschl. aller Befestigungsmaterialien liefern und
fachgerecht, gemäß bauaufsichtlicher Zulassung des
Herstellers montieren.
Menge: 6,000 St

**7.11 Abzweig/ T-Stück DN 100**
Abzweig für Stahlabflussrohr nach DIN EN 1123, mit
Klammern und Steckmuffenverbindungen, inkl. aller
Dichtungen, Befestigungen und Gleitmittel,
aus Stahl, feuerverzinkt, formstabil, bruchfest,
rückstausicher, 87 Grad, Innenbeschichtung auf Basis
2K-Epoxid- Kombination, DN 100

Für Ausführung der Regenfallleitung bis OK Attika statt
Bogen.

einschl. aller Befestigungsmaterialien liefern und
fachgerecht, gemäß bauaufsichtlicher Zulassung des
Herstellers montieren
Menge: 6,000 St

**7.15 Provisorische Dachentwässerung Bauzeit**
Provisorische Dachentwässerung bis zur abschließenden
Montage der vorgenannten Dachabläufe mittels
Kunststoffverrohrung. (KG Rohr)

Anschluss an Rohbauaussparung im Bereich der Attika bis
Oberkante Gelände.
2 Dachentwässerungspunkte sind berücksichtigen.

Liefern der Materialen, Dachtransport sowie
provisorische Montage an Aussenwandbauteilen inkl.
Befestigungsmaterial.
Menge: 20,000 m

### Titel 8 DACHRANDPROFIL

**8.1 Flachdachabschlussprofil**
Flachdachabschlussprofil mit bauaufsichtlicher
Zulassung
Profilhöhe 200 mm
für Anschluss an Kunststoffabdichtungsbahn FPO bis d =
2,0 mm, mit Gelenksystemhalter bestehend aus:

Abschlussprofil (L = 3.000 mm), Oberfläche: Alu E6/EV1,
gekantet aus EN AW 5005 (AlMg1), dekorative
GLA-Qualität, mit einseitig UV-beständiger Schutzfolie
Materialdicke d = 1,5 mm
Trägerprofil TB und Stossverbindungen

Gelenksystemhalter (zum Höhen-/ Neigungs- und
Seitenausgleich) bestehend aus:

- Gelenkwinkel GW 165 (L 165 x B 55 x D 7 mm) mit
Spannschraube M8 Edelstahl
- Halter mit Edelstahl-Gleitsystemfeder
- Spannexzenter aus Edelstahl

Standard - Halterabstand 1,50 m
für Zone B und C gemäß DIN 1055-4: 2005-03 bei
Gebäudehöhe bis 20 Meter in nicht exponierter Lage.
ohne fassadenseitige Zusatzbefestigung.

liefern und flucht- und höhengerecht gemäss
Herstellerangabe und bauaufsichtlicher Zulassung
montieren, einschliesslich sämtlicher
Befestigungsmittel.

Material liefern und fachgerecht nach
Herstellerrichtlinien verarbeiten
Menge: 135,000 m

**8.2 Zulage geschweisste Aussenecke 90°**
System Flachdachabschluss,
vorgefertigte geschweisste Aussenecke 90°
als Zulage zur Hauptposition Flachdachabschlussprofil.

Standard-Aussenecke, rechtwinklig, gekantet /
geschweisst,
Eckschenkellänge 100 x 100 mm,
mit 2 Stück angeschweißten Stoßverbindungen,
und 1 Stück Gelenksystemhalter der Vorposition
sowie Befestigungsmaterial
liefern und flucht- und höhengerecht montieren
Menge: 6,000 St

**8.3 Durchführung Blitzschutzleitung unter Dachrandprofil**
Blitzschutzleitung, bauseits gemäß Detail ISW unter dem
Dachrandprofil herführen und in Dachabdichtung
eindichten inkl. Dichtmanschette.

liefern und fachgerecht einbauen
Menge: 8,000 St

### Titel 9 SICHERHEITSEINRICHTUNG

*Hinweis: 1. Hinweistext zu Titel 9*
Sicherheitseinrichtung seilgeführt Ausführung nach DIN
4426
(Sicherheitseinrichtung zur Instandhaltung baulicher
Anlagen)

Absturzsicherung
Überfahrbares Seilsystem, Massivholz Ständig nutzbare
Flachdachabsturzsicherung zur Befestigung der
persönlichen Schutzausrüstung gegen Absturz als
Anschlageinrichtung im Rückhalte- bzw. Auffangsystem
mit beweglichen Anschlagpunkten in Ausstattungsklasse 2
(BG-Bau, DGUV 201-056) nach DIN 4426 und DIN EN 795.

Leistungs- und Funktionsanforderungen:

- überfahrbare Ausführung (Ab- und wieder Anschnallen
an den Stützen nicht notwendig)
- vorgespanntes Edelstahlseil

Einzelbauteile / -positionen im System des jeweiligen
Herstellers.

Nach Fertigstellung ist eine Montagedokumentation gem.
DGUV-I 201-056 zu übergeben.

Erstellung einer Montagedokumentation gemäß DGUV-I
201-056 und Herstellervorgabe mit nachfolgenden
Mindestinhalten:

- Objekt-Adresse
- Produkte / Befestigungsmittel
- Montagefirma / Monteur
- Dachaufsichtsplan inklusive Nummerierung der
Stützenpositionen
- Fotodokumentation:
- 1x unmontierte Stütze inklusiv Befestigungs-Set

und Werkzeug

- Jede fachgerecht montierte Stütze, nummeriert
- bei Seilen Endschloss-Einheit am Anfang und Ende

Jede Einrichtung ist mittels mechanisch befestigtem
witterungsbeständiges Typenschild gem. DiBT zu
kennzeichnen.

**9.1 Edelstahl - Einzelanschlagpunkt**
Einzelanschlagpunkt im System des gewählten Herstellers
Ausführung nach DIN 4426
(Sicherheitseinrichtung zur Instandhaltung baulicher
Anlagen)

Die Montage der Stützen erfolgt durch Aufschraubung auf
der Brettsperrholzdecke (Holz)

Bauart für Dachaufbau mit:
Brettsperrholzdecke h = min. 160 mm
Dämmungshöhen ab Rohdecke h = 200 mm - 360 mm

Lieferung und fachgerechte Montage inkl. aller
Verbindungsmittel
Menge: 1,000 St

**9.2 Edelstahl - Eck-/ und Endstützen**
Eckstützen im System des gewählten Herstellers
Ausführung nach DIN 4426
(Sicherheitseinrichtung zur Instandhaltung baulicher
Anlagen)

Die Montage der Stützen erfolgt durch Aufschraubung auf
der Brettsperrholzdecke (Holz)

Bauart für Dachaufbau mit:
Brettsperrholzdecke h = min. 160 mm
Dämmungshöhen ab Rohdecke h = 200 mm - 360 mm

Lieferung und fachgerechte Montage inkl. aller
Verbindungsmittel
Menge: 8,000 St

**9.3 Edelstahl - Zwischenstützen**
Zwischenstützen mit Seilhalterung im System des
gewählten Herstellers Ausführung nach DIN 4426
(Sicherheitseinrichtung zur Instandhaltung baulicher
Anlagen)

Die Zwischenhalter müssen von dem speziellen
Laufelement und ohne Lösen der Sicherung überfahren
werden können.

Die Montage der Stützen erfolgt durch Aufschraubung auf
der Brettsperrholzdecke (Holz)

Bauart für Dachaufbau mit:
Brettsperrholzdecke h = min. 160 mm
Dämmungshöhen ab Rohdecke h = 200 mm - 360 mm
Substratschicht/ Gründachaufbau ca. 100 mm

Lieferung und fachgerechte Montage inkl. aller
Verbindungsmittel
Menge: 7,000 St

**9.4 Edelstahlseilsystem**
Seilsystem horizontal +15° zur Befestigung der
persönlichen Schutzausrüstung gegen Absturz,

bestehend aus:
Edelstahlseil

Lieferung und fachgerechte Montage inkl. aller
Verbindungsmittel
Menge: 100,000 m

**9.5 Eckumfahrungen Edelstahl 90°**
Die Eckumfahrungen müssen von dem speziellen
Laufelement frei und ohne Lösen der Sicherung
überfahren werden können.

Lieferung und fachgerechte Montage inkl. aller
Verbindungsmittel
Menge: 6,000 St

**9.6 Endschlossbefestigung**
Befestigung für Seilsystem in Kreisform
Lieferung und fachgerechte Montage inkl. aller
Verbindungsmittel und Systembauteile
Menge: 1,000 St

**9.7 Läuferelement/ Seilgleiter**
Die Läuferelemente/ Seilgleiter müssen die Seilführung
frei und ohne Lösen der Sicherung überfahren können.
Das Lösen bzw. Einhängen des Läuferelementes muss an
jedem beliebigen Punkt des Edelstahlseiles möglich
sein.

Lieferung und fachgerechte Montage inkl. aller
Verbindungsmittel
Menge: 2,000 St

**9.8 Dämpfungselement**
Dämpfungselement im System des Herstellers

Lieferung und fachgerechte Montage inkl. aller
Verbindungsmittel und Systembauteile
Menge: 4,000 St

**9.9 Eindichten der Flachdachabsturzsicherung**
Edelstahl Stützen nach Herstellervorschriften im
Dachschichtenpaket eindichten.
inkl. aller Rohreinfassungen als Formteile

liefern und montieren
Menge: 16,000 St

### Titel 10 NACHWEISARBEITEN

**10.1 Facharbeiter**
Stundenlohnverrechnungssatz Facharbeiter für
unvorhergesehene zusätzliche Arbeiten auf Anordnung der
Bauleitung.
Einschliesslich aller Geschäftskosten, Wege- und
Rennungsgelder, Sozialabgaben etc., jedoch
ausschliesslich Mehrwertsteuer.
Zum arbeitstäglichen Nachweis, welcher der Bauleitungs
zur Prüfung vorzulegen ist. Ausführung nur auf
ausdrückliche, schriftliche Anordnung der Bauleitung.
Menge: 10,000 h

**10.2 Helfer**
Stundenlohnverrechnungssatz Helfer für unvorhergesehene
zusätzliche Arbeiten auf Anordnung der Bauleitung.
einschliesslich aller Geschäftskosten, Wege- und
Rennungsgelder, Sozialabgaben etc., jedoch
ausschliesslich Mehrwertsteuer.
zum arbeitstäglichen Nachweis, welcher der Bauleitungs
zur Prüfung vorzulegen ist. Ausführung nur auf
ausdrückliche, schriftliche Anordnung der Bauleitung.
Menge: 10,000 h
